# Impermeabilización líquida de cubiertas. Sistema "REVETÓN"

- Propiedad del archivo: CYPE Ingenieros S.A.
- Formato: FIEBDC-3/2016
- Programa: Generador de precios de la construcción. CYPE Ingenieros, S.A.
- Fecha: 24/02/2023
- Ámbito geográfico: Paraguay
- Divisa: PYG
- Costes indirectos: 3 %
- Gastos generales: 13 %
- Beneficio industrial: 6 %
- IVA: 10 %

## N Aislamientos e impermeabilizaciones

### NL Impermeabilizaciones líquidas

#### NLG Cubiertas, galerías y balcones

**NLG010** m² Impermeabilización líquida de cubiertas. Sistema "REVETÓN".
Impermeabilización líquida de cubierta inclinada. Sistema "REVETÓN" formado por una mano de imprimación de dos componentes, a base de resina epoxi en dispersión acuosa "REVETÓN", incolora, acabado satinado, revestimiento continuo elástico impermeabilizante reforzado con fibras, Revetón Antigoteras "REVETÓN", acabado mate, color blanco, aplicado en capas sucesivas, (1,5 l/m²), armado con geotextil no tejido de fibras de poliéster, Texnón 50 "REVETÓN", de 50 g/m² de masa superficial y 0,61 mm de espesor en toda la superficie y geotextil no tejido de fibras de poliéster, Texnón 100 "REVETÓN", de 100 g/m² de masa superficial y 0,82 mm de espesor en puntos singulares.
Incluye: Limpieza de la superficie soporte. Aplicación de la imprimación. Armado de la superficie. Resolución de los puntos singulares. Aplicación del impermeabilizante.
Criterio de medición de proyecto: Superficie medida en verdadera magnitud, según documentación gráfica de Proyecto.
Criterio de medición de obra: Se medirá, en verdadera magnitud, la superficie realmente ejecutada según especificaciones de Proyecto.

| Código | Ud | Descripción | Rendimiento | Precio | Importe |
|---|---|---|---|---|---|
| mt15rer010b | l | Imprimación de dos componentes, a base de resina epoxi en dispersión acuosa "REVETÓN", incolora, acabado satinado, para aplicar con brocha, rodillo o pistola. (material) | 0.2 | 361053 | 72210.600 |
| mt15rer500a | m² | Geotextil no tejido de fibras de poliéster, Texnón 50 "REVETÓN", de 50 g/m² de masa superficial y 0,61 mm de espesor, suministrado en rollos de 1x100 m. (material) | 1.05 | 78791 | 82730.550 |
| mt15rer501d | m² | Geotextil no tejido de fibras de poliéster, Texnón 100 "REVETÓN", de 100 g/m² de masa superficial y 0,82 mm de espesor, suministrado en rollos de 0,2x100 m. (material) | 0.1 | 31758 | 3175.800 |
| mt15rer105a | l | Revestimiento continuo elástico impermeabilizante reforzado con fibras, Revetón Antigoteras "REVETÓN", a base de copolímeros acrílicos en dispersión acuosa, dióxido de titanio y pigmentos extendedores seleccionados, acabado mate, color blanco, con resistencia a los rayos UV y a los álcalis, para aplicar con brocha, rodillo o pistola. (material) | 1.5 | 53528 | 80292.000 |
| mo032 | h | Oficial instalador de materiales impermeabilizantes. (mano de obra) | 0.195 | 55343.6 | 10792.002 |
| mo070 | h | Medio oficial instalador de materiales impermeabilizantes. (mano de obra) | 0.195 | 35489.9 | 6920.531 |
| % | % | Herramientas | 2 % | 256121.483 | 5122.430 |
|  |  | Costes directos |  |  | 261243.913 |

Residuos:
- colocación: mt15rer010b; factor de residuo 0.03
- colocación: mt15rer500a; factor de residuo 0.05552
- colocación: mt15rer501d; factor de residuo 0.06
- colocación: mt15rer105a; factor de residuo 0.06

## Recursos

**mt15rer010b** l Imprimación de dos componentes
Datos técnicos: Coste energético 95.746 MJ; Emisión de CO2 3.641 kg; Código LER 17 09 04; Masa del elemento 1.1 kg; Volumen 0.000733 m3
Residuos:
- embalaje: re150104 Envases metálicos. (componente de residuo); rendimiento 0.064 kg; Código LER 15 01 04; Masa del elemento 1 kg; Volumen 0.001667 m3

**mt15rer500a** m² Geotextil no tejido de fibras de poliéster
Datos técnicos: Coste energético 4.584 MJ; Emisión de CO2 0.214 kg; Código LER 17 06 04; Masa del elemento 0.05 kg; Volumen 0.000083 m3
Residuos:
- embalaje: re170203 Plástico. (componente de residuo); rendimiento 0.025 kg; Código LER 17 02 03; Masa del elemento 1 kg; Volumen 0.001667 m3

**mt15rer501d** m² Geotextil no tejido de fibras de poliéster
Datos técnicos: Coste energético 6.554 MJ; Emisión de CO2 0.297 kg; Código LER 17 06 04; Masa del elemento 0.1 kg; Volumen 0.000167 m3
Residuos:
- embalaje: re170203 Plástico; rendimiento 0.024 kg

**mt15rer105a** l Revestimiento continuo elástico impermeabilizante reforzado con fibras
Datos técnicos: Coste energético 98.221 MJ; Emisión de CO2 3.736 kg; Código LER 17 09 04; Masa del elemento 1.3 kg; Volumen 0.000867 m3
Residuos:
- embalaje: re150104 Envases metálicos; rendimiento 0.042 kg
