# Sumidero longitudinal de mampostería

- Propiedad del archivo: CYPE INGENIEROS, S.A.
- Formato: FIEBDC-3/2002
- Ámbito geográfico: Paraguay
- Divisa: PYG
- Costes indirectos: 3.00 %
- Gastos generales: 13.00 %
- Beneficio industrial: 6.00 %
- IVA: 10.00 %

## I Instalaciones

### IU Urbanas

#### IUS Redes de saneamiento

**IUS080** m Sumidero longitudinal de mampostería.
Formación de sumidero longitudinal con paredes de mampostería de ladrillo cerámico macizo, asentado con mortero de cemento, confeccionado en obra, dosaje 1:6, enfoscada y bruñida interiormente con mortero de cemento, confeccionado en obra, con aditivo hidrófugo, dosaje 1:3, con rejilla y marco de acero galvanizado, de 200 mm de ancho interior y 400 mm de altura, carga de rotura 15 kN; sobre solera de hormigón masivo fck 200, HM-20/B/20/I de 15 cm de espesor; previa excavación con medios manuales y posterior relleno del trasdós con hormigón. Incluso piezas especiales y sifón en línea registrable.
Incluye: Replanteo del recorrido del sumidero longitudinal. Excavación con medios manuales. Eliminación de las tierras sueltas del fondo de la excavación. Vaciado y compactación del hormigón en formación de solera. Formación de la obra de mampostería con ladrillos, previamente humedecidos, colocados con mortero. Ejecución de taladros para el conexionado de la tubería al sumidero longitudinal. Empalme y rejuntado de la tubería al sumidero longitudinal. Colocación del sifón en línea. Revoque y bruñido por el interior con mortero de cemento, redondeando ángulos. Relleno del trasdós. Colocación del marco y la rejilla. Comprobación de su correcto funcionamiento.
Criterio de medición de proyecto: Longitud medida en proyección horizontal, según documentación gráfica de Proyecto.
Criterio de medición de obra: Se medirá, en proyección horizontal, la longitud realmente ejecutada según especificaciones de Proyecto.

| Código | Ud | Descripción | Rendimiento | Precio | Importe |
|---|---|---|---|---|---|
| mt10hmf130nwd | m³ | Hormigón masivo fck 200, tipo HM-20/B/19/I, elaborado en planta. (material) | 0.189 | 810214.40 | 153130.52 |
| mt04lma010b | Ud | Ladrillo cerámico macizo de elaboración mecánica, para revestir, 25x12x5 cm, densidad 2300 kg/m³. (material) | 74.000 | 3269.30 | 241928.20 |
| mt08aaa010a | m³ | Agua. (material) | 0.012 | 9476.88 | 113.72 |
| mt01arg005a | t | Arena de cantera, para mortero preparado en obra. (material) | 0.069 | 109038.32 | 7523.64 |
| mt08cem000p | kg | Cemento gris en bolsas. (material) | 14.172 | 1212.71 | 17186.53 |
| mt08adt010 | kg | Aditivo hidrófugo para impermeabilización de morteros u hormigones. (material) | 0.146 | 7581.71 | 1106.93 |
| mt11rej020a | Ud | Marco y rejilla de acero galvanizado, de 200 mm de ancho y 500 mm de longitud, para canaleta de 200 mm de ancho interior y 400 mm de altura, carga de rotura 15 kN. (material) | 2.000 | 90253.13 | 180506.26 |
| mt11var120b | Ud | Sifón en línea de PVC, color gris, registrable, con unión macho/hembra, de 110 mm de diámetro. (material) | 0.200 | 480876.30 | 96175.26 |
| mq06hor010 | h | Hormigonera eléctrica con una capacidad de amasado de 160 l. (maquinaria) | 0.034 | 20078.35 | 682.66 |
| au00auh020 |  | Canaleta para vaciado del hormigón. | 1.000 | 0.00 | 0.00 |
| au00auh040 |  | Vibrador de hormigón, eléctrico. | 1.000 | 0.00 | 0.00 |
| mo041 | h | Oficial de construcción de obra civil. (mano de obra) | 1.762 | 71617.94 | 126190.81 |
| mo087 | h | Medio oficial de construcción de obra civil. (mano de obra) | 1.383 | 45914.45 | 63499.68 |
| % | % | Herramientas | 2 % | 888044.21 | 17760.88 |
|  |  | Costes directos |  |  | 905805.09 |
