# Luminaria con soporte mural

- Propiedad del archivo: CYPE INGENIEROS, S.A.
- Formato: FIEBDC-3/2002
- Ámbito geográfico: Paraguay
- Divisa: PYG
- Costes indirectos: 3.00 %
- Gastos generales: 13.00 %
- Beneficio industrial: 6.00 %
- IVA: 10.00 %

## T Equipamiento urbano

### TI Iluminación viaria

#### TIF Farolas

**TIF005** Ud Luminaria con soporte mural.
Luminaria rectangular de poliamida, modelo Rama "SANTA & COLE", de 1163x200x98 mm, color gris, óptica de alto rendimiento de aluminio anodizado y cierre de vidrio templado, con soporte mural de acero inoxidable AISI 304, para lámpara de halogenuros metálicos HIT-CE/S de 150 W, clase de protección I, grado de protección IP66; fijada mecánicamente al paramento vertical. Incluso lámpara, accesorios y elementos de fijación. Totalmente montada, conexionada y comprobada.
Incluye: Replanteo. Fijación del soporte. Colocación de la luminaria. Conexionado. Colocación de la lámpara y accesorios. Limpieza del elemento.
Criterio de medición de proyecto: Número de unidades previstas, según documentación gráfica de Proyecto.
Criterio de medición de obra: Se medirá el número de unidades realmente ejecutadas según especificaciones de Proyecto.

| Código | Ud | Descripción | Rendimiento | Precio | Importe |
|---|---|---|---|---|---|
| mt34syc210je | Ud | Luminaria rectangular de poliamida, modelo Rama "SANTA & COLE", de 1163x200x98 mm, color gris, óptica de alto rendimiento de aluminio anodizado y cierre de vidrio templado, con soporte mural de acero inoxidable AISI 304, para lámpara de halogenuros metálicos HIT-CE/S de 150 W, clase de protección I, grado de protección IP66, incluso tarugos y tornillos de fijación. (material) | 1.000 | 8134872.74 | 8134872.74 |
| mt34lhb010v | Ud | Lámpara de halogenuros metálicos HIT-CE/S, de 150 W. (material) | 1.000 | 1073995.87 | 1073995.87 |
| mq07cce010a | h | Camión con cesta elevadora de brazo articulado de 16 m de altura máxima de trabajo y 260 kg de carga máxima. (maquinaria) | 0.220 | 118085.97 | 25978.91 |
| mo003 | h | Oficial electricista. (mano de obra) | 0.315 | 58343.92 | 18378.33 |
| mo102 | h | Medio oficial electricista. (mano de obra) | 0.315 | 36339.03 | 11446.79 |
| % | % | Herramientas | 2 % | 9264672.64 | 185293.45 |
|  |  | Costes directos |  |  | 9449966.09 |
