# Protección de talud con lámina de polietileno y malla de triple torsión anclada al terreno

- Propiedad del archivo: CYPE INGENIEROS, S.A.
- Formato: FIEBDC-3/2002
- Ámbito geográfico: Paraguay
- Divisa: PYG
- Costes indirectos: 3.00 %
- Gastos generales: 13.00 %
- Beneficio industrial: 6.00 %
- IVA: 10.00 %

## Y Seguridad y salud

### YC Sistemas de protección colectiva

#### YCD Protección de taludes

**YCD020** m² Protección de talud con lámina de polietileno y malla de triple torsión anclada al terreno.
Protección de talud frente a desprendimiento de la capa superficial del terreno, formada por lámina de polietileno de alta densidad de 2 mm de espesor, malla de triple torsión, hexagonal, 8x10-13, de alambre galvanizado de 2,00 mm de diámetro y anclajes al terreno formados por varillas conformadas de acero AP 420. Incluso cables de acero entre los anclajes, para la sujeción de la malla de triple torsión.
Criterio de medición de proyecto: Superficie medida según Estudio o Estudio Básico de Seguridad y Salud.
Criterio de medición de obra: Se medirá la superficie realmente montada según especificaciones de Estudio o Estudio Básico de Seguridad y Salud.

| Código | Ud | Descripción | Rendimiento | Precio | Importe |
|---|---|---|---|---|---|
| mt50spr055a | m² | Lámina de polietileno de alta densidad, de 2 mm de espesor, resistente a la intemperie. (material) | 1.200 | 24621.92 | 29546.30 |
| mt07ame510e | m² | Malla de triple torsión, hexagonal, 8x10-13, de alambre galvanizado de 2 mm de diámetro, para protección de taludes. (material) | 1.000 | 14589.25 | 14589.25 |
| mt07aco130d | kg | Acero en varillas corrugadas AP 420, según NP 4007 99, de varios diámetros. (material) | 0.600 | 6035.95 | 3621.57 |
| mt50spr100b | m | Cable de acero de 2 mm de diámetro, para sujeción de malla de triple torsión. (material) | 1.700 | 10129.72 | 17220.52 |
| mq07cce010a | h | Camión con cesta elevadora de brazo articulado de 16 m de altura máxima de trabajo y 260 kg de carga máxima. (maquinaria) | 0.154 | 323000.35 | 49742.05 |
| mo120 | h | Peón Seguridad y Salud. (mano de obra) | 0.352 | 44181.01 | 15551.72 |
| % | % | Herramientas | 2 % | 130271.41 | 2605.43 |
|  |  | Costes directos |  |  | 132876.84 |
