# Canaleta de drenaje de polipropileno

- Propiedad del archivo: CYPE Ingenieros S.A.
- Formato: FIEBDC-3/2016
- Programa: Generador de precios de la construcción. CYPE Ingenieros, S.A.
- Fecha: 01/04/2025
- Ámbito geográfico: Paraguay
- Divisa: PYG
- Costes indirectos: 3 %
- Gastos generales: 13 %
- Beneficio industrial: 6 %
- IVA: 10 %

## I Instalaciones

### IU Urbanas

#### IUS Redes de saneamiento

**IUS081** m Canaleta de drenaje de polipropileno.
Canaleta prefabricada de polipropileno, en tramos de 1000 mm de longitud, 130 mm de ancho y 52 mm de altura, con rejilla pasarela de acero galvanizado carga de rotura 15 kN y, sobre solera de hormigón masivo fck 200, HM-20/B/20/I de 10 cm de espesor; previa excavación con medios manuales y posterior relleno del trasdós con hormigón. Incluso piezas especiales y sifón en línea registrable.
Incluye: Replanteo del recorrido de la canaleta de drenaje. Excavación con medios manuales. Eliminación de las tierras sueltas del fondo de la excavación. Vaciado y compactación del hormigón en formación de solera. Colocación de la canaleta de drenaje sobre la base de hormigón. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf130nwd | m³ | Hormigón masivo fck 200, tipo HM-20/B/19/I, elaborado en planta. (material) | 0.078 | 810214.4 | 63196.723 |
| mt11cap010aa | m | Canaleta prefabricada de polipropileno, en tramos de 1000 mm de longitud, 130 mm de ancho y 52 mm de altura, con rejilla pasarela de acero galvanizado carga de rotura 15 kN, incluso piezas especiales. (material) | 1 | 338454.33 | 338454.330 |
| mt11pvj020b | Ud | Sifón en línea de PVC, "JIMTEN", color gris, registrable, con unión macho/hembra, de 110 mm de diámetro. (material) | 0.2 | 695930.89 | 139186.178 |
| mo041 | h | Oficial de construcción de obra civil. (mano de obra) | 0.504 | 71617.94 | 36095.442 |
| mo087 | h | Medio oficial de construcción de obra civil. (mano de obra) | 0.262 | 45914.45 | 12029.586 |
| % | % | Herramientas | 2 % | 588962.259 | 11779.245 |
|  |  | Costes directos |  |  | 600741.504 |

Residuos:
- colocación: mt10hmf130nwd Hormigón masivo fck 200, tipo HM-20/B/19/I, elaborado en planta; factor de residuo 0.00115068
- colocación: mt11pvj020b Sifón en línea de PVC, "JIMTEN", color gris, registrable, con unión macho/hembra, de 110 mm de diámetro; factor de residuo 0.0194967

## Recursos

**mt10hmf130nwd** m³ Hormigón masivo fck 200, tipo HM-20/B/19/I, elaborado en planta
Datos técnicos: Coste energético 1840.000 MJ; Emisión de CO2 230.000 kg; Código LER 17 01 01; Masa del elemento 2300 kg; Volumen 1.533333 m3

**mt11cap010aa** m Canaleta prefabricada de polipropileno
Datos técnicos: Coste energético 84.752 MJ; Emisión de CO2 3.598 kg
Residuos:
- embalaje: re170201 Madera. (componente de residuo); rendimiento 0.103 kg; Código LER 17 02 01; Masa del elemento 1 kg; Volumen 0.000909 m3
- embalaje: re170203 Plástico. (componente de residuo); rendimiento 0.005 kg; Código LER 17 02 03; Masa del elemento 1 kg; Volumen 0.001667 m3

**mt11pvj020b** Ud Sifón en línea de PVC, "JIMTEN", color gris, registrable, con unión macho/hembra, de 110 mm de diámetro
Datos técnicos: Coste energético 147.279 MJ; Emisión de CO2 7.345 kg; Código LER 17 02 03; Masa del elemento 1.52 kg; Volumen 0.002533 m3
Residuos:
- embalaje: re150101 Envases de papel y cartón. (componente de residuo); rendimiento 0.04 kg; Código LER 15 01 01; Masa del elemento 1 kg; Volumen 0.001333 m3
