# Pozo drenante prefabricado, de polietileno de alta densidad

- Propiedad del archivo: CYPE INGENIEROS, S.A.
- Formato: FIEBDC-3/2002
- Ámbito geográfico: Paraguay
- Divisa: PYG
- Costes indirectos: 3.00 %
- Gastos generales: 13.00 %
- Beneficio industrial: 6.00 %
- IVA: 10.00 %

## A Preparación del terreno

### AS Red cloacal

#### ASD Drenajes

**ASD025** Ud Pozo drenante prefabricado, de polietileno de alta densidad.
Pozo drenante prefabricado de polietileno de alta densidad, de 1,5 m de altura y 1,00 m de diámetro exterior, con dos acometidas de 250 mm de diámetro, con cierre de marco y tapa de fundición carga de rotura 400 kN, instalado en calzadas de calles, incluyendo las peatonales, o zonas de estacionamiento para todo tipo de vehículos; sobre solera de 25 cm de espesor de hormigón armado fck 300, HA-30/B/19/IIb+Qb ligeramente reforzada con armadura secundaria de distribución ensamblada "in situ" ø 8 c/20 - ø 8 c/20 de acero AP 500. Incluso material para conexiones y remates y material elastómero para ajuste entre tapa y marco.
Criterio de valoración económica: El precio no incluye la excavación, las bombas de achique ni el relleno perimetral posterior con material de drenaje.
Incluye: Replanteo. Colocación de la armadura secundaria de distribución. Vaciado y compactación del hormigón en formación de solera. Montaje. Conexionado de los colectores al pozo. Colocación de marco, tapa de registro y accesorios. Comprobación de su correcto funcionamiento.
Criterio de medición de proyecto: Número de unidades previstas, según documentación gráfica de Proyecto.
Criterio de medición de obra: Se medirá el número de unidades realmente ejecutadas según especificaciones de Proyecto.

| Código | Ud | Descripción | Rendimiento | Precio | Importe |
|---|---|---|---|---|---|
| mt10haf130jbzh | m³ | Hormigón fck 300, tipo HA-30/B/19/IIb+Qb según EHE-08, elaborado en planta, con cemento resistente a sulfatos. (material) | 0.450 | 1303632.00 | 586634.40 |
| mt07ame141hhi3 | m² | Armadura secundaria de distribución ensamblada "in situ" ø 8 c/20 - ø 8 c/20 de acero AP 500, según NP 4007 99, con varillas conformadas longitudinales de 8 mm de diámetro cada 20 cm y varillas conformadas transversales de 8 mm de diámetro cada 20 cm. (material) | 1.750 | 24543.00 | 42950.25 |
| mt46pdp010k | Ud | Pozo drenante prefabricado de polietileno de alta densidad, de 1,5 m de altura total, compuesto por base plana; cuerpo de tubo ranurado corrugado de doble pared, serie SN-4, rigidez anular nominal 4 kN/m² y 1000 mm de diámetro exterior; cono de reducción; escalera y dos acometidas de 250 mm de diámetro soldadas al cuerpo del pozo. (material) | 1.000 | 9739743.00 | 9739743.00 |
| mt46tpr010q | Ud | Tapa circular con bloqueo mediante tres pestañas y marco de fundición dúctil de 850 mm de diámetro exterior y 100 mm de altura, paso libre de 600 mm, para pozo, carga de rotura 400 kN. Tapa revestida con pintura bituminosa y marco provisto de junta de insonorización de polietileno y dispositivo antirrobo. (material) | 1.000 | 1151116.00 | 1151116.00 |
| au00auh040 |  | Vibrador de hormigón, eléctrico. | 1.000 | 0.00 | 0.00 |
| mo020 | h | Oficial de construcción. (mano de obra) | 1.144 | 57823.92 | 66150.56 |
| mo113 | h | Ayudante de construcción. (mano de obra) | 1.144 | 35665.63 | 40801.48 |
| % | % | Herramientas | 2 % | 11627395.69 | 232547.91 |
|  |  | Costes directos |  |  | 11859943.60 |
