# Fundación de hormigón ciclópeo

- Propiedad del archivo: CYPE INGENIEROS, S.A.
- Formato: FIEBDC-3/2002
- Ámbito geográfico: Paraguay
- Divisa: PYG
- Costes indirectos: 3.00 %
- Gastos generales: 13.00 %
- Beneficio industrial: 6.00 %
- IVA: 10.00 %

## C Fundaciones

### CM Semiprofundas

#### CMP Pozos de fundación

**CMP010** m³ Fundación de hormigón ciclópeo.
Fundación de hormigón ciclópeo, con hormigón fck 150, HM-15/P/38,1/I elaborado en planta y vaciado desde camión (60% de volumen) y piedra bruta de 15 a 30 cm de diámetro (40% de volumen).
Incluye: Replanteo y trazado de las zapatas y de los pilares u otros elementos estructurales que apoyen en las mismas. Vaciado y compactación del hormigón. Colocación de las piedras en el hormigón fresco. Coronación y enrase de cimientos. Curado del hormigón.
Criterio de medición de proyecto: Volumen teórico, según documentación gráfica de Proyecto.
Criterio de medición de obra: Se medirá el volumen teórico ejecutado según especificaciones de Proyecto, sin incluir los incrementos por excesos de excavación no autorizados.

| Código | Ud | Descripción | Rendimiento | Precio | Importe |
|---|---|---|---|---|---|
| mt10hmf130nog | m³ | Hormigón masivo fck 150, tipo HM-15/P/38,1/I, elaborado en planta. (material) | 0.660 | 698066.00 | 460723.56 |
| mt01arg100b | m³ | Piedra bruta de 15 a 30 cm de diámetro. (material) | 0.400 | 115621.00 | 46248.40 |
| au00auh020 |  | Canaleta para vaciado del hormigón. | 1.000 | 0.00 | 0.00 |
| au00auh040 |  | Vibrador de hormigón, eléctrico. | 1.000 | 0.00 | 0.00 |
| mo045 | h | Oficial hormigonero. (mano de obra) | 0.114 | 71400.78 | 8139.69 |
| mo092 | h | Medio oficial hormigonero. (mano de obra) | 0.114 | 45747.07 | 5215.17 |
| mo113 | h | Ayudante de construcción. (mano de obra) | 0.915 | 42327.30 | 38729.48 |
| % | % | Herramientas | 2 % | 559056.30 | 11181.13 |
|  |  | Costes directos |  |  | 570237.43 |
