# Pantalla autoportante de tablestacas metálicas

- Propiedad del archivo: CYPE INGENIEROS, S.A.
- Formato: FIEBDC-3/2002
- Ámbito geográfico: Paraguay
- Divisa: PYG
- Costes indirectos: 3.00 %
- Gastos generales: 13.00 %
- Beneficio industrial: 6.00 %
- IVA: 10.00 %

## C Fundaciones

### CT Tablestacas

#### CTA Pantallas autoportantes

**CTA010** m² Pantalla autoportante de tablestacas metálicas.
Pantalla autoportante de tablestacas metálicas superpuestas, hincadas en el terreno de manera provisional, hasta alcanzar como máximo 5 m de profundidad en terreno de arenas, formada por perfiles metálicos de acero laminado, con forma acanalada de 600 mm de ancho de perfil, 8 mm de espesor y módulo de resistencia de 242 cm³/m de pared.
Incluye: Disposición de guías. Hinca de las tablestacas. Extracción de las tablestacas.
Criterio de medición de proyecto: Superficie medida según documentación gráfica de Proyecto.
Criterio de medición de obra: Se medirá la superficie realmente ejecutada según especificaciones de Proyecto.

| Código | Ud | Descripción | Rendimiento | Precio | Importe |
|---|---|---|---|---|---|
| mt07tmt010a | m² | Tablestaca recuperable para 25 usos formada por perfiles de acero laminado con forma acanalada, de 600 mm de ancho de perfil y 8 mm de espesor, con un módulo resistente de 242 cm³/m de pared; sistema de unión mediante superposición. (material) | 1.000 | 41217.00 | 41217.00 |
| mq07gte010c | h | Grúa autopropulsada de brazo telescópico con una capacidad de elevación de 30 t y 27 m de altura máxima de trabajo. (maquinaria) | 0.285 | 422752.00 | 120484.32 |
| mq03tab010 | h | Martillo percutor de doble efecto, con motor. (maquinaria) | 0.285 | 1241187.00 | 353738.30 |
| mo089 | h | Medio oficial de estructuras de hormigón. (mano de obra) | 0.343 | 44499.15 | 15263.21 |
| % | % | Herramientas | 2 % | 530702.83 | 10614.06 |
|  |  | Costes directos |  |  | 541316.89 |
