# Desmontaje de hoja de placard empotrado

- Propiedad del archivo: CYPE INGENIEROS, S.A.
- Formato: FIEBDC-3/2002
- Ámbito geográfico: Paraguay
- Divisa: PYG
- Costes indirectos: 3.00 %
- Gastos generales: 13.00 %
- Beneficio industrial: 6.00 %
- IVA: 10.00 %

## D Demoliciones

### DL Carpintería, vidrios y protecciones solares

#### DLA Armarios

**DLA020** Ud Desmontaje de hoja de placard empotrado.
Desmontaje de hoja de placard empotrado de madera, con medios manuales, y carga manual sobre camión o contenedor.
Incluye: Desmontaje del elemento. Retirada y acopio del material desmontado. Limpieza de los restos de obra. Carga manual del material desmontado y restos de obra sobre camión o contenedor.
Criterio de medición de proyecto: Número de unidades previstas, según documentación gráfica de Proyecto.
Criterio de medición de obra: Se medirá el número de unidades realmente desmontadas según especificaciones de Proyecto.

| Código | Ud | Descripción | Rendimiento | Precio | Importe |
|---|---|---|---|---|---|
| mo017 | h | Oficial carpintero. (mano de obra) | 0.114 | 69602.87 | 7934.73 |
| mo058 | h | Medio oficial carpintero. (mano de obra) | 0.114 | 44261.31 | 5045.79 |
| % | % | Herramientas | 2 % | 12980.52 | 259.61 |
|  |  | Costes directos |  |  | 13240.13 |
