# Apoyo elastomérico, rectangular

- Propiedad del archivo: CYPE INGENIEROS, S.A.
- Formato: FIEBDC-3/2002
- Ámbito geográfico: Paraguay
- Divisa: PYG
- Costes indirectos: 3.00 %
- Gastos generales: 13.00 %
- Beneficio industrial: 6.00 %
- IVA: 10.00 %

## E Estructuras

### EW Elementos especiales

#### EWA Aparatos de apoyo

**EWA010** Ud Apoyo elastomérico, rectangular.
Apoyo elastomérico sin armar, rectangular, sobre base de nivelación, de neopreno, de 200x200 mm de sección y 30 mm de espesor, para apoyos estructurales elásticos.
Criterio de valoración económica: El precio no incluye la base de nivelación.
Incluye: Replanteo de ejes. Colocación de los apoyos.
Criterio de medición de proyecto: Número de unidades previstas, según documentación gráfica de Proyecto.
Criterio de medición de obra: Se medirá el número de unidades realmente colocadas según especificaciones de Proyecto.

| Código | Ud | Descripción | Rendimiento | Precio | Importe |
|---|---|---|---|---|---|
| mt07ewa010a | m³ | Apoyo elastomérico estructural sin armar, de neopreno. (material) | 0.001 | 71874406.00 | 71874.41 |
| mo047 | h | Oficial montador de estructura metálica. (mano de obra) | 0.114 | 69453.27 | 7917.67 |
| mo094 | h | Medio oficial montador de estructura metálica. (mano de obra) | 0.114 | 44499.15 | 5072.90 |
| % | % | Herramientas | 2 % | 84864.98 | 1697.30 |
|  |  | Costes directos |  |  | 86562.28 |
