# Cerramiento de fachada formado por placas alveolares de hormigón pretensado, de 16 cm de espesor, 1,2 m de ancho y 9 m de longitud máxima, acabado en hormigón gris, montaje vertical

- Propiedad del archivo: CYPE INGENIEROS, S.A.
- Formato: FIEBDC-3/2002
- Ámbito geográfico: Paraguay
- Costes indirectos: 3.00 %
- Gastos generales: 13.00 %
- Beneficio industrial: 6.00 %
- IVA: 10.00 %

## F Fachadas y particiones

### FP Fachadas pesadas

#### FPP Paneles prefabricados de hormigón

**FPP030** m² Cerramiento de fachada formado por placas alveolares de hormigón pretensado, de 16 cm de espesor, 1,2 m de ancho y 9 m de longitud máxima, acabado en hormigón gris, montaje vertical.
Suministro y montaje vertical de cerramiento de fachada formado por placas alveolares de hormigón pretensado, de 16 cm de espesor, 1,2 m de ancho y 9 m de longitud máxima, acabado en hormigón gris, con inclusión o delimitación de huecos. Incluso parte proporcional de resolución del apoyo de las placas sobre la superficie superior de la fundación, enlace de las cabezas de las placas a las vigas de la estructura mediante conectores, enlace de los extremos de las placas a los pilares de la estructura y sellado de juntas con silicona neutra, colocación en obra de las placas con ayuda de grúa autopropulsada y apuntalamientos. Totalmente montadas.
Incluye: Replanteo de placas. Colocación del cordón de caucho adhesivo. Posicionado de las placas en su lugar de colocación. Aplomo y apuntalamiento de las placas. Soldadura de los elementos metálicos de conexión. Sellado de juntas y retacado final con mortero de retracción.
Criterio de medición de proyecto: Superficie medida según documentación gráfica de Proyecto, sin duplicar esquinas ni encuentros, deduciendo los huecos de superficie mayor de 3 m².
Criterio de medición de obra: Se medirá la superficie realmente ejecutada según especificaciones de Proyecto, sin duplicar esquinas ni encuentros, deduciendo los huecos de superficie mayor de 3 m².

| Código | Ud | Descripción | Rendimiento | Precio | Importe |
|---|---|---|---|---|---|
| mt12ppp010a | m² | Placa alveolar de hormigón pretensado, de 16 cm de espesor, 1,2 m de ancho y 9 m de longitud máxima, acabado en hormigón gris, para formación de cerramiento. (material) | 1.000 | 23.04 | 23.04 |
| mt12pph011 | kg | Masilla caucho-asfáltica para sellado en frío de juntas de paneles prefabricados de hormigón. (material) | 0.070 | 2.51 | 0.18 |
| mq07gte010c | h | Grúa autopropulsada de brazo telescópico con una capacidad de elevación de 30 t y 27 m de altura máxima de trabajo. (maquinaria) | 0.040 | 49.26 | 1.97 |
| mo050 | h | Oficial colocador de paneles prefabricados de hormigón. (mano de obra) | 0.070 | 4.13 | 0.29 |
| mo097 | h | Medio oficial colocador de paneles prefabricados de hormigón. (mano de obra) | 0.070 | 2.53 | 0.18 |
| % | % | Costes directos complementarios | 2 % | 25.66 | 0.51 |
|  |  | Costes directos |  |  | 26.17 |
