# Caldera a gas oil, doméstica, de condensación, de pie, para calefacción

- Propiedad del archivo: CYPE INGENIEROS, S.A.
- Formato: FIEBDC-3/2002
- Ámbito geográfico: Paraguay
- Divisa: PYG
- Costes indirectos: 3.00 %
- Gastos generales: 13.00 %
- Beneficio industrial: 6.00 %
- IVA: 10.00 %

## I Instalaciones

### IC Calefacción, refrigeración, climatización y agua caliente sanitaria

#### ICC Calderas a gas oil

**ICC215** Ud Caldera a gas oil, doméstica, de condensación, de pie, para calefacción.
Caldera de pie, de condensación con recuperador de acero inoxidable, con cuerpo de fundición de hierro gris GL 180 y quemador presurizado de gas oil de llama azul, eficiencia energética clase A, potencia de calefacción 22 kW, peso 192 kg, dimensiones 773x600x601 mm, cuadro de regulación y cronotermostato modulante con sonda de temperatura exterior, caudal másico de gas de escape 0,0089 kg/s, con contenido de CO2 14%, presión de impulsión disponible 30 Pa, contenido de agua 33 l, kit de unión de caldera a gas oil a circuito de calefacción, kit de seguridad para caldera a gas oil, kit de unión de caldera a gas oil a vaso de expansión. Sin incluir el ducto para evacuación de los productos de la combustión. Totalmente montada, conexionada y probada.
Incluye: Replanteo. Presentación de los elementos. Montaje de la caldera y sus accesorios. Conexionado con las redes de conducción de agua, de gas oil, de desagües cloacales y pluviales y eléctrica, y con el ducto de evacuación de los productos de la combustión. Puesta en marcha.
Criterio de medición de proyecto: Número de unidades previstas, según documentación gráfica de Proyecto.
Criterio de medición de obra: Se medirá el número de unidades realmente ejecutadas según especificaciones de Proyecto.

| Código | Ud | Descripción | Rendimiento | Precio | Importe |
|---|---|---|---|---|---|
| mt38cqj110a | Ud | Caldera de pie, de condensación con recuperador de acero inoxidable, con cuerpo de fundición de hierro gris GL 180 y quemador presurizado de gas oil de llama azul, eficiencia energética clase A, potencia de calefacción 22 kW, peso 192 kg, dimensiones 773x600x601 mm, cuadro de regulación y cronotermostato modulante con sonda de temperatura exterior, caudal másico de gas de escape 0,0089 kg/s, con contenido de CO2 14%, presión de impulsión disponible 30 Pa, contenido de agua 33 l. (material) | 1.000 | 37988772.00 | 37988772.00 |
| mt38cqj519a | Ud | Kit de seguridad para caldera a gas oil, compuesto por manómetro, válvula de seguridad y purgador de aire. (material) | 1.000 | 953483.00 | 953483.00 |
| mt38cqj530a | Ud | Kit de unión de caldera a gas oil a vaso de expansión, con válvula de llenado y vaciado. (material) | 1.000 | 1114070.00 | 1114070.00 |
| mt38www010 | Ud | Material auxiliar para instalaciones de calefacción. (material) | 1.000 | 17294.00 | 17294.00 |
| mo004 | h | Oficial calefactor. (mano de obra) | 2.165 | 68578.53 | 148472.52 |
| mo103 | h | Medio oficial calefactor. (mano de obra) | 2.165 | 42707.99 | 92462.80 |
| % | % | Herramientas | 2 % | 40314554.32 | 806291.09 |
|  |  | Costes directos |  |  | 41120845.41 |
