# Tubería de distribución de agua para sistema de calefacción y refrigeración por techo radiante

- Propiedad del archivo: CYPE INGENIEROS, S.A.
- Formato: FIEBDC-3/2002
- Ámbito geográfico: Paraguay
- Divisa: PYG
- Costes indirectos: 3.00 %
- Gastos generales: 13.00 %
- Beneficio industrial: 6.00 %
- IVA: 10.00 %

## I Instalaciones

### IC Calefacción, refrigeración, climatización y agua caliente sanitaria

#### ICE Emisores por agua para calefacción y refrigeración

**ICE023** m Tubería de distribución de agua para sistema de calefacción y refrigeración por techo radiante.
Tubería principal para sistema de calefacción y refrigeración por techo radiante, formada por tubo de polietileno reticulado (PE-Xa) con barrera de oxígeno y capa de protección de polietileno (PE) modificado, de 20 mm de diámetro exterior y 2 mm de espesor, según ISO 15875-2. Incluso material auxiliar para montaje y sujeción a la obra. Totalmente montada, conexionada y probada.
Incluye: Replanteo del recorrido de la tubería, accesorios y piezas especiales. Colocación y fijación de la tubería, accesorios y piezas especiales.
Criterio de medición de proyecto: Longitud medida según documentación gráfica de Proyecto.
Criterio de medición de obra: Se medirá la longitud realmente ejecutada según especificaciones de Proyecto.

| Código | Ud | Descripción | Rendimiento | Precio | Importe |
|---|---|---|---|---|---|
| mt37tpu012g | m | Tubo de polietileno reticulado (PE-Xa) con barrera de oxígeno y capa de protección de polietileno (PE) modificado, de 20 mm de diámetro exterior y 2 mm de espesor, según ISO 15875-2. (material) | 1.000 | 30511.00 | 30511.00 |
| mt37tpu413b | Ud | Material auxiliar para montaje y sujeción a la obra de las tuberías de polietileno reticulado (PE-Xa) con barrera de oxígeno (EVOH), de 20 mm de diámetro exterior. (material) | 1.000 | 1782.00 | 1782.00 |
| mo004 | h | Oficial calefactor. (mano de obra) | 0.114 | 68578.53 | 7817.95 |
| mo103 | h | Medio oficial calefactor. (mano de obra) | 0.114 | 42707.99 | 4868.71 |
| % | % | Herramientas | 2 % | 44979.66 | 899.59 |
|  |  | Costes directos |  |  | 45879.25 |
