# Colector para calefacción y refrigeración por piso radiante

- Propiedad del archivo: CYPE INGENIEROS, S.A.
- Formato: FIEBDC-3/2002
- Ámbito geográfico: Paraguay
- Divisa: PYG
- Costes indirectos: 3.00 %
- Gastos generales: 13.00 %
- Beneficio industrial: 6.00 %
- IVA: 10.00 %

## I Instalaciones

### IC Calefacción, refrigeración, climatización y agua caliente sanitaria

#### ICE Emisores por agua para calefacción y refrigeración

**ICE100** Ud Colector para calefacción y refrigeración por piso radiante.
Colector premontado de poliamida reforzada, para 4 circuitos, compuesto de conexiones principales de 1", ramales 45° simples de 3/4", termómetros, purgadores manuales, llave de llenado, llave de vaciado, caudalímetros, tapones terminales y soportes, racores hembra de 16 mm x 3/4" eurocono, válvulas de esfera para cierre del circuito del colector, curvatubos de plástico, montado en armario de acero galvanizado, de 80x550x730 mm con puerta. Totalmente montado, conexionado y probado.
Incluye: Replanteo del emplazamiento del colector. Colocación del armario para el colector. Colocación del colector. Conexión de las tuberías al colector. Conexión del colector a la red de distribución interior o a la caldera.
Criterio de medición de proyecto: Número de unidades previstas, según documentación gráfica de Proyecto.
Criterio de medición de obra: Se medirá el número de unidades realmente ejecutadas según especificaciones de Proyecto.

| Código | Ud | Descripción | Rendimiento | Precio | Importe |
|---|---|---|---|---|---|
| mt37alu009c | Ud | Colector premontado de poliamida reforzada, para 4 circuitos, compuesto de conexiones principales de 1", ramales 45° simples de 3/4", termómetros, purgadores manuales, llave de llenado, llave de vaciado, caudalímetros, tapones terminales y soportes. (material) | 1.000 | 4131191.00 | 4131191.00 |
| mt37alu005c | Ud | Racor hembra de 16 mm x 3/4" eurocono. (material) | 8.000 | 82501.00 | 660008.00 |
| mt37alu082a | Ud | Válvula de esfera para cierre del circuito del colector de 1" de diámetro. (material) | 2.000 | 396850.00 | 793700.00 |
| mt37alu015a | Ud | Curvatubos de plástico. (material) | 8.000 | 27099.00 | 216792.00 |
| mt37alu031a | Ud | Armario de acero galvanizado, de 80x550x730 mm, para colector de 2 a 4 salidas, regulable en altura, con barra curvatubos. (material) | 1.000 | 1583685.00 | 1583685.00 |
| mt37alu032a | Ud | Puerta bloqueable para armario de acero, acabado pintado color blanco RAL 9010, de 500x730 mm. (material) | 1.000 | 1957149.00 | 1957149.00 |
| mo004 | h | Oficial calefactor. (mano de obra) | 1.831 | 68578.53 | 125567.29 |
| mo103 | h | Medio oficial calefactor. (mano de obra) | 1.831 | 42707.99 | 78198.33 |
| % | % | Herramientas | 2 % | 9546290.62 | 190925.81 |
|  |  | Costes directos |  |  | 9737216.43 |
