# Cortina de aire

- Propiedad del archivo: CYPE INGENIEROS, S.A.
- Formato: FIEBDC-3/2002
- Ámbito geográfico: Paraguay
- Divisa: PYG
- Costes indirectos: 3.00 %
- Gastos generales: 13.00 %
- Beneficio industrial: 6.00 %
- IVA: 10.00 %

## I Instalaciones

### IC Calefacción, climatización y agua caliente sanitaria

#### ICF Unidades no autónomas para climatización

**ICF130** Ud Cortina de aire.
Cortina de aire, con batería de agua, con caja metálica barnizada color blanco RAL 9003, modelo COR-IND 1000 W 33 "S&P", de 1390x405x315 mm, caudal de aire 5200 m³/h, potencia 33 kW (temperatura de entrada del aire: 15°C, temperatura de entrada del agua: 80°C, salto térmico del agua: 20°C), ventilador tangencial de alto rendimiento con motor para alimentación monofásica a 230 V, de dos velocidades. Totalmente montada, conexionada y puesta en marcha por la empresa instaladora para la comprobación de su correcto funcionamiento.
Incluye: Replanteo de la unidad. Colocación y fijación de la unidad. Conexionado. Puesta en marcha.
Criterio de medición de proyecto: Número de unidades previstas, según documentación gráfica de Proyecto.
Criterio de medición de obra: Se medirá el número de unidades realmente ejecutadas según especificaciones de Proyecto.

| Código | Ud | Descripción | Rendimiento | Precio | Importe |
|---|---|---|---|---|---|
| mt42csp180a | Ud | Cortina de aire, con batería de agua, con caja metálica barnizada color blanco RAL 9003, modelo COR-IND 1000 W 33 "S&P", de 1390x405x315 mm, caudal de aire 5200 m³/h, potencia 33 kW (temperatura de entrada del aire: 15°C, temperatura de entrada del agua: 80°C, salto térmico del agua: 20°C), ventilador tangencial de alto rendimiento con motor para alimentación monofásica a 230 V, de dos velocidades. (material) | 1.000 | 24917355.00 | 24917355.00 |
| mo005 | h | Oficial instalador de aire acondicionado. (mano de obra) | 5.302 | 49691.93 | 263466.61 |
| mo104 | h | Medio oficial instalador de aire acondicionado. (mano de obra) | 5.302 | 30883.94 | 163746.65 |
| % | % | Herramientas | 2 % | 25344568.26 | 506891.37 |
|  |  | Costes directos |  |  | 25851459.63 |
