# Hogar

- Propiedad del archivo: CYPE INGENIEROS, S.A.
- Formato: FIEBDC-3/2002
- Ámbito geográfico: Paraguay
- Divisa: PYG
- Costes indirectos: 3.00 %
- Gastos generales: 13.00 %
- Beneficio industrial: 6.00 %
- IVA: 10.00 %

## I Instalaciones

### IC Calefacción, refrigeración, climatización y agua caliente sanitaria

#### ICH Chimeneas, hogares, cocinas, cassettes insertables y estufas

**ICH020** Ud Hogar.
Hogar abierto a leña, de carga frontal, potencia 9 kW (7.717 kcal/h), color negro, de fundición, con cajón recoge cenizas y sistema de regulación de salida de humos. Incluso accesorios de conexión al ducto de evacuación de los productos de la combustión, sin incluir este ducto. Totalmente montado y conexionado.
Incluye: Replanteo del hogar. Presentación de los elementos. Montaje del hogar y sus accesorios. Conexión al ducto de evacuación.
Criterio de medición de proyecto: Número de unidades previstas, según documentación gráfica de Proyecto.
Criterio de medición de obra: Se medirá el número de unidades realmente ejecutadas según especificaciones de Proyecto.

| Código | Ud | Descripción | Rendimiento | Precio | Importe |
|---|---|---|---|---|---|
| mt38chf020a | Ud | Hogar abierto a leña, de carga frontal, potencia 9 kW (7.717 kcal/h), color negro, de fundición, con cajón recoge cenizas y sistema de regulación de salida de humos. (material) | 1.000 | 6960415.00 | 6960415.00 |
| mt38www010 | Ud | Material auxiliar para instalaciones de calefacción. (material) | 1.000 | 17584.00 | 17584.00 |
| mo004 | h | Oficial calefactor. (mano de obra) | 0.572 | 70501.64 | 40326.94 |
| mo103 | h | Medio oficial calefactor. (mano de obra) | 0.572 | 43905.42 | 25113.90 |
| % | % | Herramientas | 2 % | 7043439.84 | 140868.80 |
|  |  | Costes directos |  |  | 7184308.64 |
