# Línea frigorífica

- Propiedad del archivo: CYPE INGENIEROS, S.A.
- Formato: FIEBDC-3/2002
- Ámbito geográfico: Paraguay
- Divisa: PYG
- Costes indirectos: 3.00 %
- Gastos generales: 13.00 %
- Beneficio industrial: 6.00 %
- IVA: 10.00 %

## I Instalaciones

### IC Calefacción, refrigeración, climatización y agua caliente sanitaria

#### ICN Unidades autónomas de climatización

**ICN010** m Línea frigorífica.
Línea frigorífica doble realizada con tubería para gas mediante tubo de cobre sin soldadura, de 1/2" de diámetro y 0,8 mm de espesor con coquilla de espuma elastomérica, de 13 mm de diámetro interior y 10 mm de espesor, a base de caucho sintético flexible, de estructura celular cerrada y tubería para líquido mediante tubo de cobre sin soldadura, de 1/4" de diámetro y 0,8 mm de espesor con coquilla de espuma elastomérica, de 7 mm de diámetro interior y 10 mm de espesor, a base de caucho sintético flexible, de estructura celular cerrada.
Incluye: Replanteo del recorrido de la línea. Encintado de los extremos. Colocación del aislamiento. Montaje y fijación de la línea. Abocardado. Vaciado para su carga.
Criterio de medición de proyecto: Longitud medida según documentación gráfica de Proyecto.
Criterio de medición de obra: Se medirá la longitud realmente ejecutada según especificaciones de Proyecto.

| Código | Ud | Descripción | Rendimiento | Precio | Importe |
|---|---|---|---|---|---|
| mt42lin030a | m | Tubo de cobre sin soldadura, de 1/4" de diámetro y 0,8 mm de espesor. (material) | 1.000 | 30882.00 | 30882.00 |
| mt17coe070aa | m | Coquilla de espuma elastomérica, de 7 mm de diámetro interior y 10 mm de espesor, a base de caucho sintético flexible, de estructura celular cerrada. (material) | 1.050 | 81940.00 | 86037.00 |
| mt17coe110 | l | Adhesivo para coquilla elastomérica. (material) | 0.021 | 195697.00 | 4109.64 |
| mt42lin030c | m | Tubo de cobre sin soldadura, de 1/2" de diámetro y 0,8 mm de espesor. (material) | 1.000 | 47970.00 | 47970.00 |
| mt17coe070ca | m | Coquilla de espuma elastomérica, de 13 mm de diámetro interior y 10 mm de espesor, a base de caucho sintético flexible, de estructura celular cerrada. (material) | 1.050 | 100881.00 | 105925.05 |
| mo005 | h | Oficial instalador de aire acondicionado. (mano de obra) | 0.229 | 68578.53 | 15704.48 |
| mo104 | h | Medio oficial instalador de aire acondicionado. (mano de obra) | 0.229 | 42707.99 | 9780.13 |
| % | % | Herramientas | 2 % | 300408.30 | 6008.17 |
|  |  | Costes directos |  |  | 306416.47 |
