# Unidad interior de aire acondicionado con distribución por ducto rectangular

- Propiedad del archivo: CYPE INGENIEROS, S.A.
- Formato: FIEBDC-3/2002
- Ámbito geográfico: Paraguay
- Divisa: PYG
- Costes indirectos: 3.00 %
- Gastos generales: 13.00 %
- Beneficio industrial: 6.00 %
- IVA: 10.00 %

## I Instalaciones

### IC Calefacción, refrigeración, climatización y agua caliente sanitaria

#### ICN Unidades autónomas de climatización

**ICN120** Ud Unidad interior de aire acondicionado con distribución por ducto rectangular.
Unidad interior de aire acondicionado, sistema aire-aire multi-split, de techo con distribución por ducto rectangular, para gas R-32, bomba de calor, alimentación monofásica (230V/50Hz), potencia frigorífica nominal 2,5 kW (temperatura de bulbo seco 27°C, temperatura de bulbo húmedo 19°C), potencia calorífica nominal 3,4 kW (temperatura de bulbo seco 20°C), de 200x750x500 mm, nivel sonoro (velocidad ultra baja) 24 dBA, presión de aire (estándar) 35 Pa, con filtro, bomba de drenaje y control inalámbrico, con programador semanal. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42mhi122a | Ud | Unidad interior de aire acondicionado, sistema aire-aire multi-split, de techo con distribución por ducto rectangular, para gas R-32, bomba de calor, alimentación monofásica (230V/50Hz), potencia frigorífica nominal 2,5 kW (temperatura de bulbo seco 27°C, temperatura de bulbo húmedo 19°C), potencia calorífica nominal 3,4 kW (temperatura de bulbo seco 20°C), de 200x750x500 mm, nivel sonoro (velocidad ultra baja) 24 dBA, presión de aire (estándar) 35 Pa, con filtro, bomba de drenaje y control inalámbrico, con programador semanal. (material) | 1.000 | 6925298.00 | 6925298.00 |
| mt42www090 | Ud | Kit de soportes para suspensión del techo, formado por cuatro varillas roscadas de acero galvanizado, con sus tarugos, tuercas y arandelas correspondientes. (material) | 1.000 | 226468.00 | 226468.00 |
| mo005 | h | Oficial instalador de aire acondicionado. (mano de obra) | 1.144 | 68578.53 | 78453.84 |
| mo104 | h | Medio oficial instalador de aire acondicionado. (mano de obra) | 1.144 | 42707.99 | 48857.94 |
| % | % | Herramientas | 2 % | 7279077.78 | 145581.56 |
|  |  | Costes directos |  |  | 7424659.34 |
