# Contenedor prefabricado para caldera y almacenaje de astillas de madera

- Propiedad del archivo: CYPE INGENIEROS, S.A.
- Formato: FIEBDC-3/2002
- Ámbito geográfico: Paraguay
- Divisa: PYG
- Costes indirectos: 3.00 %
- Gastos generales: 13.00 %
- Beneficio industrial: 6.00 %
- IVA: 10.00 %

## I Instalaciones

### IC Calefacción, refrigeración, climatización y agua caliente sanitaria

#### ICQ Calderas de biomasa

**ICQ070** Ud Contenedor prefabricado para caldera y almacenaje de astillas de madera.
Contenedor para caldera de biomasa con silo para astillas de madera de 20 m³ de capacidad, dimensiones exteriores 6000x2980x2710 mm, con instalación para la impulsión y el retorno del agua de calefacción, cableado eléctrico, chimenea de acero, accesorios de seguridad, ventiladores y puertas corta fuego (caldera y sistema de alimentación no incluidos en este precio), sobre fundación (no incluida en este precio). Totalmente montado.
Incluye: Replanteo. Colocación del contenedor.
Criterio de medición de proyecto: Número de unidades previstas, según documentación gráfica de Proyecto.
Criterio de medición de obra: Se medirá el número de unidades realmente ejecutadas según especificaciones de Proyecto.

| Código | Ud | Descripción | Rendimiento | Precio | Importe |
|---|---|---|---|---|---|
| mt38gil600a | Ud | Contenedor para caldera de biomasa con silo para astillas de madera de 20 m³ de capacidad, dimensiones exteriores 6000x2980x2710 mm, con instalación para la impulsión y el retorno del agua de calefacción, cableado eléctrico, chimenea de acero, accesorios de seguridad, ventiladores y puertas corta fuego (caldera y sistema de alimentación no incluidos en este precio). (material) | 1.000 | 275375166.00 | 275375166.00 |
| mo003 | h | Oficial electricista. (mano de obra) | 4.577 | 68578.53 | 313883.93 |
| mo102 | h | Medio oficial electricista. (mano de obra) | 4.577 | 42707.99 | 195474.47 |
| % | % | Herramientas | 2 % | 275884524.40 | 5517690.49 |
|  |  | Costes directos |  |  | 281402214.89 |
