# Ducto oblongo

- Propiedad del archivo: CYPE INGENIEROS, S.A.
- Formato: FIEBDC-3/2002
- Ámbito geográfico: Paraguay
- Divisa: PYG
- Costes indirectos: 3.00 %
- Gastos generales: 13.00 %
- Beneficio industrial: 6.00 %
- IVA: 10.00 %

## I Instalaciones

### IC Calefacción, refrigeración, climatización y agua caliente sanitaria

#### ICR Sistemas de conducción de aire

**ICR018** m Ducto oblongo.
Ducto oblongo de pared simple helicoidal de acero galvanizado, de 1130x515 mm y 1 mm de espesor, con refuerzos, suministrado en tramos de 3 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42coa100yc | m | Ducto oblongo de pared simple helicoidal de acero galvanizado, de 1130x515 mm y 1 mm de espesor, con refuerzos, suministrado en tramos de 3 m, para instalaciones de ventilación y climatización. (material) | 1.050 | 1778263.00 | 1867176.15 |
| mt42coa190y | Ud | Repercusión, por m, de material auxiliar para fijación de ductos oblongos de aire de 1130x515 mm en instalaciones de ventilación y climatización. (material) | 1.000 | 219991.00 | 219991.00 |
| mo013 | h | Oficial instalador de ductos de chapa metálica. (mano de obra) | 0.057 | 68578.53 | 3908.98 |
| mo084 | h | Medio oficial instalador de ductos de chapa metálica. (mano de obra) | 0.057 | 42789.48 | 2439.00 |
| % | % | Herramientas | 2 % | 2093515.13 | 41870.30 |
|  |  | Costes directos |  |  | 2135385.43 |
