# Manguito para ducto flexible

- Propiedad del archivo: CYPE INGENIEROS, S.A.
- Formato: FIEBDC-3/2002
- Ámbito geográfico: Paraguay
- Divisa: PYG
- Costes indirectos: 3.00 %
- Gastos generales: 13.00 %
- Beneficio industrial: 6.00 %
- IVA: 10.00 %

## I Instalaciones

### IC Calefacción, refrigeración, climatización y agua caliente sanitaria

#### ICR Sistemas de conducción de aire

**ICR026** Ud Manguito para ducto flexible.
Manguito de chapa galvanizada, de 305 mm de diámetro, para la fijación de tubo flexible a ductos de climatización. Incluso cinta de aluminio y elementos de fijación.
Incluye: Colocación y fijación de las piezas especiales a la red de ductos.
Criterio de medición de proyecto: Número de unidades previstas, según documentación gráfica de Proyecto.
Criterio de medición de obra: Se medirá el número de unidades realmente ejecutadas según especificaciones de Proyecto.

| Código | Ud | Descripción | Rendimiento | Precio | Importe |
|---|---|---|---|---|---|
| mt42coi135g | Ud | Manguito de chapa galvanizada, de 305 mm de diámetro, para la fijación de tubo flexible a ductos de climatización. (material) | 1.050 | 61908.00 | 65003.40 |
| mt42con020 | m | Cinta autoadhesiva de aluminio, de 50 micras de espesor y 65 mm de ancho, a base de resinas acrílicas, para el sellado y fijación del aislamiento. (material) | 1.054 | 1956.00 | 2061.62 |
| mt42con135 | Ud | Brida y soporte para fijación de tubos flexibles para conducción de aire en instalaciones de climatización. (material) | 0.700 | 15441.00 | 10808.70 |
| mo005 | h | Oficial instalador de aire acondicionado. (mano de obra) | 0.114 | 68578.53 | 7817.95 |
| mo104 | h | Medio oficial instalador de aire acondicionado. (mano de obra) | 0.114 | 42707.99 | 4868.71 |
| % | % | Herramientas | 2 % | 90560.38 | 1811.21 |
|  |  | Costes directos |  |  | 92371.59 |
