# Ventilador para tejado

- Propiedad del archivo: CYPE INGENIEROS, S.A.
- Formato: FIEBDC-3/2002
- Ámbito geográfico: Paraguay
- Divisa: PYG
- Costes indirectos: 3.00 %
- Gastos generales: 13.00 %
- Beneficio industrial: 6.00 %
- IVA: 10.00 %

## I Instalaciones

### IC Calefacción, refrigeración, climatización y agua caliente sanitaria

#### ICR Sistemas de conducción de aire

**ICR007** Ud Ventilador para tejado.
Ventilador helicoidal para tejado, con hélice de plástico reforzada con fibra de vidrio, cuerpo y sombrerete de aluminio, base de acero galvanizado y motor para alimentación monofásica a 230 V y 50 Hz de frecuencia, con protección térmica, aislamiento clase F, grado de protección IP65, de 1290 r.p.m., potencia absorbida 0,34 kW, caudal máximo 3700 m³/h, nivel de presión sonora 58 dBA, con malla de protección contra la entrada de hojas y pájaros, para ducto de extracción de 400 mm de diámetro. Incluso accesorios y elementos de fijación.
Incluye: Replanteo. Colocación y fijación del ventilador. Conexionado y comprobación de su correcto funcionamiento.
Criterio de medición de proyecto: Número de unidades previstas, según documentación gráfica de Proyecto.
Criterio de medición de obra: Se medirá el número de unidades realmente ejecutadas según especificaciones de Proyecto.

| Código | Ud | Descripción | Rendimiento | Precio | Importe |
|---|---|---|---|---|---|
| mt42svs040az1 | Ud | Ventilador helicoidal para tejado, con hélice de plástico reforzada con fibra de vidrio, cuerpo y sombrerete de aluminio, base de acero galvanizado y motor para alimentación monofásica a 230 V y 50 Hz de frecuencia, con protección térmica, aislamiento clase F, grado de protección IP65, de 1290 r.p.m., potencia absorbida 0,34 kW, caudal máximo 3700 m³/h, nivel de presión sonora 58 dBA, con malla de protección contra la entrada de hojas y pájaros, para ducto de extracción de 400 mm de diámetro. (material) | 1.000 | 10028559.00 | 10028559.00 |
| mt42svs900j | Ud | Accesorios y elementos de fijación de ventilador para tejado. (material) | 1.000 | 3964981.00 | 3964981.00 |
| mo011 | h | Oficial montador. (mano de obra) | 4.577 | 68578.53 | 313883.93 |
| mo080 | h | Medio oficial montador. (mano de obra) | 4.577 | 42789.48 | 195847.45 |
| % | % | Herramientas | 2 % | 14503271.38 | 290065.43 |
|  |  | Costes directos |  |  | 14793336.81 |
