# Pieza para ducto circular

- Propiedad del archivo: CYPE INGENIEROS, S.A.
- Formato: FIEBDC-3/2002
- Ámbito geográfico: Paraguay
- Divisa: PYG
- Costes indirectos: 3.00 %
- Gastos generales: 13.00 %
- Beneficio industrial: 6.00 %
- IVA: 10.00 %

## I Instalaciones

### IC Calefacción, refrigeración, climatización y agua caliente sanitaria

#### ICR Sistemas de conducción de aire

**ICR016** Ud Pieza para ducto circular.
Codo 30° para ducto circular de acero galvanizado, de 80 mm de diámetro.
Incluye: Colocación y fijación de las piezas especiales prefabricadas a la red de ductos.
Criterio de medición de proyecto: Número de unidades previstas, según documentación gráfica de Proyecto.
Criterio de medición de obra: Se medirá el número de unidades realmente ejecutadas según especificaciones de Proyecto.

| Código | Ud | Descripción | Rendimiento | Precio | Importe |
|---|---|---|---|---|---|
| mt42con218aaa | Ud | Codo 30° para ducto circular de acero galvanizado, de 80 mm de diámetro. (material) | 1.000 | 62793.00 | 62793.00 |
| mo013 | h | Oficial instalador de ductos de chapa metálica. (mano de obra) | 0.114 | 68578.53 | 7817.95 |
| mo084 | h | Medio oficial instalador de ductos de chapa metálica. (mano de obra) | 0.114 | 42789.48 | 4878.00 |
| % | % | Herramientas | 2 % | 75488.95 | 1509.78 |
|  |  | Costes directos |  |  | 76998.73 |
