# Recuperador de calor y humedad aire-aire. Instalación mural

- Propiedad del archivo: CYPE INGENIEROS, S.A.
- Formato: FIEBDC-3/2002
- Ámbito geográfico: Paraguay
- Divisa: PYG
- Costes indirectos: 3.00 %
- Gastos generales: 13.00 %
- Beneficio industrial: 6.00 %
- IVA: 10.00 %

## I Instalaciones

### IC Calefacción, refrigeración, climatización y agua caliente sanitaria

#### ICR Sistemas de conducción de aire

**ICR125** Ud Recuperador de calor y humedad aire-aire. Instalación mural.
Recuperador de calor y humedad aire-aire, instalación mural, caudal de aire máximo 240 m³/h, presión estática a caudal de aire máximo 180 Pa, presión sonora a 1 m 48 dBA, eficiencia de recuperación calorífica 79%, dimensiones 885x595x631 mm, peso 41,2 kg, alimentación monofásica a 230 V, con certificación Passivhaus, intercambiador de flujo cruzado, diámetro interior de los ductos 180 mm, ventiladores de alta eficiencia, filtros de aire (tipo G4 en la salida y tipo F7 en la entrada), bypass con servomotor para cambio de modo de operación de recuperación a free-cooling y mando integrado con pantalla para la gestión del funcionamiento del sistema en función del nivel de humedad medido internamente. Instalación mural.
Incluye: Replanteo. Colocación y fijación. Conexionado y comprobación de su correcto funcionamiento.
Criterio de medición de proyecto: Número de unidades previstas, según documentación gráfica de Proyecto.
Criterio de medición de obra: Se medirá el número de unidades realmente ejecutadas según especificaciones de Proyecto.

| Código | Ud | Descripción | Rendimiento | Precio | Importe |
|---|---|---|---|---|---|
| mt42vai202a | Ud | Recuperador de calor y humedad aire-aire, instalación mural, caudal de aire máximo 240 m³/h, presión estática a caudal de aire máximo 180 Pa, presión sonora a 1 m 48 dBA, eficiencia de recuperación calorífica 79%, dimensiones 885x595x631 mm, peso 41,2 kg, alimentación monofásica a 230 V, con certificación Passivhaus, intercambiador de flujo cruzado, diámetro interior de los ductos 180 mm, ventiladores de alta eficiencia, filtros de aire (tipo G4 en la salida y tipo F7 en la entrada), bypass con servomotor para cambio de modo de operación de recuperación a free-cooling y mando integrado con pantalla para la gestión del funcionamiento del sistema en función del nivel de humedad medido internamente. (material) | 1.000 | 37637488.00 | 37637488.00 |
| mo005 | h | Oficial instalador de aire acondicionado. (mano de obra) | 0.687 | 68578.53 | 47113.45 |
| mo104 | h | Medio oficial instalador de aire acondicionado. (mano de obra) | 0.687 | 42707.99 | 29340.39 |
| % | % | Herramientas | 2 % | 37713941.84 | 754278.84 |
|  |  | Costes directos |  |  | 38468220.68 |
