# Equipo premontado con medidor de agua

- Propiedad del archivo: CYPE INGENIEROS, S.A.
- Formato: FIEBDC-3/2002
- Ámbito geográfico: Paraguay
- Divisa: PYG
- Costes indirectos: 3.00 %
- Gastos generales: 13.00 %
- Beneficio industrial: 6.00 %
- IVA: 10.00 %

## I Instalaciones

### IC Calefacción, refrigeración, climatización y agua caliente sanitaria

#### ICS Sistemas de conducción de agua

**ICS092** Ud Equipo premontado con medidor de agua.
Equipo premontado para distribución de agua caliente sanitaria a vivienda, con medidor de 2,5 m³/h de caudal nominal y DN 15 mm de lectura directa, con llave de corte, llave de corte con función antirretorno, y carcasa de polietileno expandido de 15 mm de espesor para aislamiento térmico.
Incluye: Replanteo. Colocación. Conexionado.
Criterio de medición de proyecto: Número de unidades previstas, según documentación gráfica de Proyecto.
Criterio de medición de obra: Se medirá el número de unidades realmente ejecutadas según especificaciones de Proyecto.

| Código | Ud | Descripción | Rendimiento | Precio | Importe |
|---|---|---|---|---|---|
| mt38alb780aaa | Ud | Equipo premontado para distribución de agua caliente sanitaria a vivienda, con medidor de 2,5 m³/h de caudal nominal y DN 15 mm de lectura directa, con llave de corte, llave de corte con función antirretorno, y carcasa de polietileno expandido de 15 mm de espesor para aislamiento térmico. (material) | 1.000 | 1283659.00 | 1283659.00 |
| mt38www012 | Ud | Material auxiliar para instalaciones de calefacción y agua caliente sanitaria (material) | 1.000 | 21617.00 | 21617.00 |
| mo004 | h | Oficial calefactor. (mano de obra) | 1.144 | 68578.53 | 78453.84 |
| % | % | Herramientas | 2 % | 1383729.84 | 27674.60 |
|  |  | Costes directos |  |  | 1411404.44 |
