# Regulador de gas natural

- Propiedad del archivo: CYPE INGENIEROS, S.A.
- Formato: FIEBDC-3/2002
- Ámbito geográfico: Paraguay
- Divisa: PYG
- Costes indirectos: 3.00 %
- Gastos generales: 13.00 %
- Beneficio industrial: 6.00 %
- IVA: 10.00 %

## I Instalaciones

### IG Gases combustibles

#### IGW Elementos

**IGW008** Ud Regulador de gas natural.
Regulador de presión con válvula de seguridad por exceso de presión de 300 mbar de presión máxima y rearme manual, de 5 m³/h de caudal máximo, de 0,5 a 4 bar de presión de entrada y 150 mbar de presión de salida.
Incluye: Montaje, conexionado y comprobación de su correcto funcionamiento.
Criterio de medición de proyecto: Número de unidades previstas, según documentación gráfica de Proyecto.
Criterio de medición de obra: Se medirá el número de unidades realmente ejecutadas según especificaciones de Proyecto.

| Código | Ud | Descripción | Rendimiento | Precio | Importe |
|---|---|---|---|---|---|
| mt43acr220a | Ud | Regulador de presión con válvula de seguridad por exceso de presión de 300 mbar de presión máxima y rearme manual, de 5 m³/h de caudal máximo, de 0,5 a 4 bar de presión de entrada y 150 mbar de presión de salida. (material) | 1.000 | 294431.00 | 294431.00 |
| mo010 | h | Oficial instalador de gas. (mano de obra) | 0.286 | 70501.64 | 20163.47 |
| mo109 | h | Medio oficial instalador de gas. (mano de obra) | 0.286 | 43905.42 | 12556.95 |
| % | % | Herramientas | 2 % | 327151.42 | 6543.03 |
|  |  | Costes directos |  |  | 333694.45 |
