# Magiscopio

- Propiedad del archivo: CYPE INGENIEROS, S.A.
- Formato: FIEBDC-3/2002
- Ámbito geográfico: Paraguay
- Divisa: PYG
- Costes indirectos: 3.00 %
- Gastos generales: 13.00 %
- Beneficio industrial: 6.00 %
- IVA: 10.00 %

## I Instalaciones

### IG Gases combustibles

#### IGW Elementos

**IGW040** Ud Magiscopio.
Indicador óptico de uso de botellas de servicio o de reserva, de rosca métrica macho-macho de 20 mm de diámetro y 150 mm de longitud.
Incluye: Montaje, conexionado y comprobación de su correcto funcionamiento.
Criterio de medición de proyecto: Número de unidades previstas, según documentación gráfica de Proyecto.
Criterio de medición de obra: Se medirá el número de unidades realmente ejecutadas según especificaciones de Proyecto.

| Código | Ud | Descripción | Rendimiento | Precio | Importe |
|---|---|---|---|---|---|
| mt43bbg070 | Ud | Indicador óptico de uso de botellas de servicio o de reserva, de rosca métrica macho-macho de 20 mm de diámetro y 150 mm de longitud. (material) | 1.000 | 263218.00 | 263218.00 |
| mo010 | h | Oficial instalador de gas. (mano de obra) | 0.114 | 68578.53 | 7817.95 |
| mo109 | h | Medio oficial instalador de gas. (mano de obra) | 0.114 | 42707.99 | 4868.71 |
| % | % | Herramientas | 2 % | 275904.66 | 5518.09 |
|  |  | Costes directos |  |  | 281422.75 |
