# Luminaria de mesa

- Propiedad del archivo: CYPE INGENIEROS, S.A.
- Formato: FIEBDC-3/2002
- Ámbito geográfico: Paraguay
- Divisa: PYG
- Costes indirectos: 3.00 %
- Gastos generales: 13.00 %
- Beneficio industrial: 6.00 %
- IVA: 10.00 %

## I Instalaciones

### II Iluminación

#### III Interior

**III190** Ud Luminaria de mesa.
Luminaria de mesa orientable, de 725x220x55 mm, para 1 lámpara fluorescente TC-L de 55 W, con cuerpo de luminaria de aluminio, imitación titanio; difusor acrílico microprismático de luz directa y difusor acrílico transparente de luz indirecta; protección IP20 y aislamiento clase F; detector de movimiento; interruptor con célula fotoeléctrica; mástil de 1,1 m de altura y sistema de anclaje de acero inoxidable. Incluso lámparas.
Incluye: Montaje, conexionado y comprobación de su correcto funcionamiento.
Criterio de medición de proyecto: Número de unidades previstas, según documentación gráfica de Proyecto.
Criterio de medición de obra: Se medirá el número de unidades realmente ejecutadas según especificaciones de Proyecto.

| Código | Ud | Descripción | Rendimiento | Precio | Importe |
|---|---|---|---|---|---|
| mt34lyd160a | Ud | Luminaria de mesa orientable, de 725x220x55 mm, para 1 lámpara fluorescente TC-L de 55 W, con cuerpo de luminaria de aluminio, imitación titanio; difusor acrílico microprismático de luz directa y difusor acrílico transparente de luz indirecta; protección IP20 y aislamiento clase F; detector de movimiento; interruptor con célula fotoeléctrica; mástil de 1,1 m de altura y sistema de anclaje de acero inoxidable. (material) | 1.000 | 7809544.00 | 7809544.00 |
| mt34tuf020j | Ud | Lámpara fluorescente compacta TC-L de 55 W. (material) | 1.000 | 63579.00 | 63579.00 |
| mo003 | h | Oficial electricista. (mano de obra) | 0.137 | 58343.92 | 7993.12 |
| mo102 | h | Medio oficial electricista. (mano de obra) | 0.137 | 36339.03 | 4978.45 |
| % | % | Herramientas | 2 % | 7886094.57 | 157721.89 |
|  |  | Costes directos |  |  | 8043816.46 |
