# Aspirador híbrido

- Propiedad del archivo: CYPE INGENIEROS, S.A.
- Formato: FIEBDC-3/2002
- Ámbito geográfico: Paraguay
- Divisa: PYG
- Costes indirectos: 3.00 %
- Gastos generales: 13.00 %
- Beneficio industrial: 6.00 %
- IVA: 10.00 %

## I Instalaciones

### IV Ventilación

#### IVH Ventilación híbrida

**IVH030** Ud Aspirador híbrido.
Extractor estático mecánico, de 153 mm de diámetro y 415 mm de altura, de 250 m³/h de caudal máximo, 137 W de potencia máxima con motor de alimentación monofásica (230V/50Hz) y 900 r.p.m. de velocidad máxima; instalación en el extremo exterior del ducto de extracción (boca de expulsión), en vivienda unifamiliar. Incluso material de fijación.
Incluye: Replanteo. Colocación y fijación. Conexionado y comprobación de su correcto funcionamiento.
Criterio de medición de proyecto: Número de unidades previstas, según documentación gráfica de Proyecto.
Criterio de medición de obra: Se medirá el número de unidades realmente ejecutadas según especificaciones de Proyecto.

| Código | Ud | Descripción | Rendimiento | Precio | Importe |
|---|---|---|---|---|---|
| mt42svi020a | Ud | Extractor estático mecánico, de 153 mm de diámetro y 415 mm de altura, de 250 m³/h de caudal máximo, 137 W de potencia máxima con motor de alimentación monofásica (230V/50Hz) y 900 r.p.m. de velocidad máxima. (material) | 1.000 | 8506386.00 | 8506386.00 |
| mt42sva300 | Ud | Material de fijación para ductos de ventilación. (material) | 1.000 | 28082.00 | 28082.00 |
| mo011 | h | Oficial montador. (mano de obra) | 0.229 | 68578.53 | 15704.48 |
| mo080 | h | Medio oficial montador. (mano de obra) | 0.229 | 42789.48 | 9798.79 |
| % | % | Herramientas | 2 % | 8559971.27 | 171199.43 |
|  |  | Costes directos |  |  | 8731170.70 |
