# Terminal de ventilación, de pared

- Propiedad del archivo: CYPE INGENIEROS, S.A.
- Formato: FIEBDC-3/2002
- Ámbito geográfico: Paraguay
- Divisa: PYG
- Costes indirectos: 3.00 %
- Gastos generales: 13.00 %
- Beneficio industrial: 6.00 %
- IVA: 10.00 %

## I Instalaciones

### IV Ventilación

#### IVM Ventilación mecánica

**IVM028** Ud Terminal de ventilación, de pared.
Boca de ventilación de acero inoxidable, para ducto de 125 mm de diámetro, con embellecedor con visera contra la lluvia y malla de protección contra la entrada de hojas y pájaros.
Incluye: Replanteo. Colocación.
Criterio de medición de proyecto: Número de unidades previstas, según documentación gráfica de Proyecto.
Criterio de medición de obra: Se medirá el número de unidades realmente ejecutadas según especificaciones de Proyecto.

| Código | Ud | Descripción | Rendimiento | Precio | Importe |
|---|---|---|---|---|---|
| mt42svi510a | Ud | Boca de ventilación de acero inoxidable, para ducto de 125 mm de diámetro, con embellecedor con visera contra la lluvia y malla de protección contra la entrada de hojas y pájaros. (material) | 1.000 | 404609.00 | 404609.00 |
| mo005 | h | Oficial instalador de aire acondicionado. (mano de obra) | 0.172 | 70501.64 | 12126.28 |
| mo104 | h | Medio oficial instalador de aire acondicionado. (mano de obra) | 0.172 | 43905.42 | 7551.73 |
| % | % | Herramientas | 2 % | 424287.01 | 8485.74 |
|  |  | Costes directos |  |  | 432772.75 |
