# Puerta interior corrediza, de madera

- Propiedad del archivo: CYPE INGENIEROS, S.A.
- Formato: FIEBDC-3/2002
- Ámbito geográfico: Paraguay
- Divisa: PYG
- Costes indirectos: 3.00 %
- Gastos generales: 13.00 %
- Beneficio industrial: 6.00 %
- IVA: 10.00 %

## L Carpintería, placares, cerrajería, vidrios y protecciones solares

### LP Puertas interiores

#### LPM De madera

**LPM021** Ud Puerta interior corrediza, de madera.
Puerta interior corrediza para doble tabique con hueco, ciega, de una hoja de 203x82,5x3,5 cm, de tablero de fibras acabado en melamina color blanco, con alma alveolar de papel kraft; marco de madera maciza. Incluso tapajuntas del mismo material y acabado que la hoja, herrajes de colgar, de cierre y tirador con manecilla para cierre de aluminio, serie básica.
Incluye: Presentación de la puerta. Colocación, aplomado y nivelación de marcos. Recibido a la obra de los elementos de fijación de marcos. Colocación de los herrajes de colgar y guías. Colocación de la hoja. Colocación de los herrajes de cierre. Colocación de accesorios. Ajuste final.
Criterio de medición de proyecto: Número de unidades previstas, según documentación gráfica de Proyecto.
Criterio de medición de obra: Se medirá el número de unidades realmente ejecutadas según especificaciones de Proyecto.

| Código | Ud | Descripción | Rendimiento | Precio | Importe |
|---|---|---|---|---|---|
| mt22aap012a | Ud | Marco de madera maciza, para puerta de una hoja, con elementos de fijación. (material) | 2.000 | 156454.00 | 312908.00 |
| mt23ppb100a | Ud | Herrajes de colgar, kit para puerta corrediza. (material) | 1.000 | 54067.00 | 54067.00 |
| mt23ppb102c | m | Carril puerta corrediza doble aluminio. (material) | 1.870 | 61599.00 | 115190.13 |
| mt22pxh025aa | Ud | Puerta interior ciega hueca, de tablero de fibras acabado en melamina color blanco, con alma alveolar de papel kraft, de 203x82,5x3,5 cm. (material) | 1.000 | 330385.00 | 330385.00 |
| mt22ata015pb | m | Tapajuntas de MDF, con acabado en melamina, de color blanco, 70x10 mm. (material) | 10.400 | 8553.00 | 88951.20 |
| mt23hba020j | Ud | Tirador con manecilla para cierre de aluminio, serie básica, para puerta interior corrediza, para interior. (material) | 1.000 | 177153.00 | 177153.00 |
| op00cla010 |  | Clavadora neumática. | 1.000 | 0.00 | 0.00 |
| op00gra010 |  | Grapadora. | 1.000 | 0.00 | 0.00 |
| op00sie010 |  | Sierra de calar. | 1.000 | 0.00 | 0.00 |
| op00cep010 |  | Garlopa. | 1.000 | 0.00 | 0.00 |
| op00ato010 |  | Atornillador. | 1.000 | 0.00 | 0.00 |
| op00tro010 |  | Tronzador. | 1.000 | 0.00 | 0.00 |
| mo017 | h | Oficial carpintero. (mano de obra) | 1.373 | 69602.87 | 95564.74 |
| mo058 | h | Medio oficial carpintero. (mano de obra) | 1.373 | 44261.31 | 60770.78 |
| % | % | Herramientas | 2 % | 1234989.85 | 24699.80 |
|  |  | Costes directos |  |  | 1259689.65 |
