# Impermeabilización de cubiertas inclinadas, con membranas prefabricadas asfálticas

- Propiedad del archivo: CYPE INGENIEROS, S.A.
- Formato: FIEBDC-3/2002
- Ámbito geográfico: Paraguay
- Divisa: PYG
- Costes indirectos: 3.00 %
- Gastos generales: 13.00 %
- Beneficio industrial: 6.00 %
- IVA: 10.00 %

## N Aislamientos e impermeabilizaciones

### NI Impermeabilizaciones

#### NIN Cubiertas inclinadas

**NIN010** m² Impermeabilización de cubiertas inclinadas, con membranas prefabricadas asfálticas.
Impermeabilización de cubiertas inclinadas, con una pendiente media del 5%, con membrana prefabricada de betún modificado con elastómero SBS, de 2,5 mm de espesor, con armadura de fieltro de poliéster no tejido de 160 g/m², de superficie no protegida, tipo monocapa, totalmente adherida al soporte con soplete previa imprimación con emulsión asfáltica aniónica con cargas.
Incluye: Aplicación de la capa de imprimación. Colocación de la membrana prefabricada asfáltica. Resolución de los puntos singulares.
Criterio de medición de proyecto: Superficie del faldón medida en verdadera magnitud, según documentación gráfica de Proyecto.
Criterio de medición de obra: Se medirá, en verdadera magnitud, la superficie realmente ejecutada según especificaciones de Proyecto.

| Código | Ud | Descripción | Rendimiento | Precio | Importe |
|---|---|---|---|---|---|
| mt14iea020c | kg | Emulsión asfáltica aniónica con cargas. (material) | 0.300 | 34519.00 | 10355.70 |
| mt14lba010c | m² | Membrana prefabricada de betún modificado con elastómero SBS, de 2,5 mm de espesor, masa nominal 3 kg/m², con armadura de fieltro de poliéster no tejido de 160 g/m², de superficie no protegida. (material) | 1.100 | 57972.00 | 63769.20 |
| op00sop010 |  | Soplete para soldadura de membranas prefabricadas asfálticas. | 1.000 | 0.00 | 0.00 |
| mo029 | h | Oficial instalador de membranas impermeabilizantes. (mano de obra) | 0.149 | 68610.61 | 10222.98 |
| mo067 | h | Medio oficial instalador de membranas impermeabilizantes. (mano de obra) | 0.149 | 43989.11 | 6554.38 |
| % | % | Herramientas | 2 % | 90902.26 | 1818.05 |
|  |  | Costes directos |  |  | 92720.31 |
