# Impermeabilización líquida de cubiertas. Sistema "REVETÓN"

- Propiedad del archivo: CYPE INGENIEROS, S.A.
- Formato: FIEBDC-3/2002
- Ámbito geográfico: Paraguay
- Divisa: PYG
- Costes indirectos: 3.00 %
- Gastos generales: 13.00 %
- Beneficio industrial: 6.00 %
- IVA: 10.00 %

## N Aislamientos e impermeabilizaciones

### NL Impermeabilizaciones líquidas

#### NLG Cubiertas, galerías y balcones

**NLG010** m² Impermeabilización líquida de cubiertas. Sistema "REVETÓN".
Impermeabilización líquida de cubierta inclinada. Sistema "REVETÓN" formado por una mano de imprimación de dos componentes, a base de resina epoxi en dispersión acuosa "REVETÓN", incolora, acabado satinado, revestimiento continuo elástico impermeabilizante reforzado con fibras, Revetón Antigoteras "REVETÓN", acabado mate, color blanco, aplicado en capas sucesivas, (1,5 l/m²), armado con geotextil no tejido de fibras de poliéster, Texnón 50 "REVETÓN", de 50 g/m² de masa superficial y 0,61 mm de espesor en toda la superficie y geotextil no tejido de fibras de poliéster, Texnón 100 "REVETÓN", de 100 g/m² de masa superficial y 0,82 mm de espesor en puntos singulares.
Incluye: Limpieza de la superficie soporte. Aplicación de la imprimación. Armado de la superficie. Resolución de los puntos singulares. Aplicación del impermeabilizante.
Criterio de medición de proyecto: Superficie medida en verdadera magnitud, según documentación gráfica de Proyecto.
Criterio de medición de obra: Se medirá, en verdadera magnitud, la superficie realmente ejecutada según especificaciones de Proyecto.

| Código | Ud | Descripción | Rendimiento | Precio | Importe |
|---|---|---|---|---|---|
| mt15rer010b | l | Imprimación de dos componentes, a base de resina epoxi en dispersión acuosa "REVETÓN", incolora, acabado satinado, para aplicar con brocha, rodillo o pistola. (material) | 0.200 | 361053.00 | 72210.60 |
| mt15rer500a | m² | Geotextil no tejido de fibras de poliéster, Texnón 50 "REVETÓN", de 50 g/m² de masa superficial y 0,61 mm de espesor, suministrado en rollos de 1x100 m. (material) | 1.050 | 78791.00 | 82730.55 |
| mt15rer501d | m² | Geotextil no tejido de fibras de poliéster, Texnón 100 "REVETÓN", de 100 g/m² de masa superficial y 0,82 mm de espesor, suministrado en rollos de 0,2x100 m. (material) | 0.100 | 31758.00 | 3175.80 |
| mt15rer105a | l | Revestimiento continuo elástico impermeabilizante reforzado con fibras, Revetón Antigoteras "REVETÓN", a base de copolímeros acrílicos en dispersión acuosa, dióxido de titanio y pigmentos extendedores seleccionados, acabado mate, color blanco, con resistencia a los rayos UV y a los álcalis, para aplicar con brocha, rodillo o pistola. (material) | 1.500 | 53528.00 | 80292.00 |
| op00tal020 |  | Taladro con batidora. | 1.000 | 0.00 | 0.00 |
| mo032 | h | Oficial instalador de materiales impermeabilizantes. (mano de obra) | 0.195 | 55343.62 | 10792.01 |
| mo070 | h | Medio oficial instalador de materiales impermeabilizantes. (mano de obra) | 0.195 | 35489.92 | 6920.53 |
| % | % | Herramientas | 2 % | 256121.49 | 5122.43 |
|  |  | Costes directos |  |  | 261243.92 |
