# Aislamiento térmico bajo losa

- Propiedad del archivo: CYPE INGENIEROS, S.A.
- Formato: FIEBDC-3/2002
- Ámbito geográfico: Paraguay
- Divisa: PYG
- Costes indirectos: 3.00 %
- Gastos generales: 13.00 %
- Beneficio industrial: 6.00 %
- IVA: 10.00 %

## N Aislamientos e impermeabilizaciones

### NV Aislamientos térmicos de origen vegetal

#### NVD Bajo losas

**NVD010** m² Aislamiento térmico bajo losa, formado por placa de aglomerado de corcho expandido, de 80 mm de espesor, color negro, resistencia térmica 2 m²K/W, conductividad térmica 0,036 W/(mK), colocado a tope y fijado mecánicamente.
Aislamiento térmico bajo losa, formado por placa de aglomerado de corcho expandido, de 80 mm de espesor, color negro, resistencia térmica 2 m²K/W, conductividad térmica 0,036 W/(mK), colocado a tope y fijado mecánicamente.
Incluye: Corte y preparación del aislamiento. Colocación del aislamiento. Fijación del aislamiento.
Criterio de medición de proyecto: Superficie medida según documentación gráfica de Proyecto.
Criterio de medición de obra: Se medirá la superficie realmente ejecutada según especificaciones de Proyecto.

| Código | Ud | Descripción | Rendimiento | Precio | Importe |
|---|---|---|---|---|---|
| mt16acg010ga | m² | Placa de aglomerado de corcho expandido, de 80 mm de espesor, color negro, resistencia térmica 2 m²K/W, conductividad térmica 0,036 W/(mK), Euroclase E de reacción al fuego, de aplicación como aislante térmico y acústico. (material) | 1.050 | 173753.00 | 182440.65 |
| mt16aaa020lg | Ud | Fijación mecánica para paneles aislantes de aglomerado de corcho expandido, colocados directamente sobre la superficie soporte. (material) | 3.000 | 1675.00 | 5025.00 |
| mo054 | h | Oficial instalador de aislamientos. (mano de obra) | 0.116 | 40066.72 | 4647.74 |
| mo101 | h | Medio oficial instalador de aislamientos. (mano de obra) | 0.116 | 24808.95 | 2877.84 |
| % | % | Herramientas | 2 % | 194991.23 | 3899.82 |
|  |  | Costes directos |  |  | 198891.05 |
