# Cumbrera de teja cerámica

- Propiedad del archivo: CYPE INGENIEROS, S.A.
- Formato: FIEBDC-3/2002
- Ámbito geográfico: Paraguay
- Divisa: PYG
- Costes indirectos: 3.00 %
- Gastos generales: 13.00 %
- Beneficio industrial: 6.00 %
- IVA: 10.00 %

## Q Cubiertas

### QR Remates

#### QRL Limahoyas, limatesas y cumbreras

**QRL040** m Cumbrera de teja cerámica.
Formación de cumbrera con caballetes cerámicos, color rojo, para tejas curvas, asentados con mortero de cemento, confeccionado en obra, dosaje 1:6. Incluso solapes.
Incluye: Colocación de las tejas con mortero.
Criterio de medición de proyecto: Longitud medida en verdadera magnitud, según documentación gráfica de Proyecto.
Criterio de medición de obra: Se medirá, en verdadera magnitud, la longitud realmente ejecutada según especificaciones de Proyecto.

| Código | Ud | Descripción | Rendimiento | Precio | Importe |
|---|---|---|---|---|---|
| mt13tac011a | Ud | Caballete cerámico, color rojo, para tejas curvas. (material) | 3.000 | 4917.00 | 14751.00 |
| mt08aaa010a | m³ | Agua. (material) | 0.006 | 8835.00 | 53.01 |
| mt01arg005a | t | Arena de cantera, para mortero preparado en obra. (material) | 0.049 | 101654.00 | 4981.05 |
| mt08cem000p | kg | Cemento gris en bolsas. (material) | 7.500 | 1131.00 | 8482.50 |
| mq06hor010 | h | Hormigonera. (maquinaria) | 0.021 | 9984.00 | 209.66 |
| mo020 | h | Oficial de construcción. (mano de obra) | 0.332 | 51517.94 | 17103.96 |
| mo112 | h | Ayudante especializado de construcción. (mano de obra) | 0.435 | 32267.81 | 14036.50 |
| % | % | Herramientas | 2 % | 59617.68 | 1192.35 |
|  |  | Costes directos |  |  | 60810.03 |
