# Alero con aislamiento térmico incorporado para cubierta inclinada con una pendiente mayor del 10%

- Propiedad del archivo: CYPE INGENIEROS, S.A.
- Formato: FIEBDC-3/2002
- Ámbito geográfico: Paraguay
- Divisa: PYG
- Costes indirectos: 3.00 %
- Gastos generales: 13.00 %
- Beneficio industrial: 6.00 %
- IVA: 10.00 %

## Q Cubiertas

### QU Componentes de cubiertas inclinadas

#### QUC De fibrocemento sin amianto

**QUC011** m Alero con aislamiento térmico incorporado para cubierta inclinada con una pendiente mayor del 10%, con piezas de remate inferior de faldón, con aislamiento térmico incorporado, de 330 mm de ancho de ala y 1140 mm de longitud, color arcilla, para cubierta de fibrocemento sin amianto, con accesorios de fijación, colocadas sobre las placas, con un superposición mínimo de 10 cm. Incluso accesorios de fijación de las piezas a las placas.
Alero con aislamiento térmico incorporado para cubierta inclinada con una pendiente mayor del 10%, con piezas de remate inferior de faldón, con aislamiento térmico incorporado, de 330 mm de ancho de ala y 1140 mm de longitud, color arcilla, para cubierta de fibrocemento sin amianto, con accesorios de fijación, colocadas sobre las placas, con un superposición mínimo de 10 cm. Incluso accesorios de fijación de las piezas a las placas.
Incluye: Replanteo y colocación de las piezas de remate sobre las placas de cubierta. Fijación de las piezas a las placas.
Criterio de medición de proyecto: Longitud medida en verdadera magnitud, según documentación gráfica de Proyecto.
Criterio de medición de obra: Se medirá, en verdadera magnitud, la longitud realmente ejecutada según especificaciones de Proyecto.

| Código | Ud | Descripción | Rendimiento | Precio | Importe |
|---|---|---|---|---|---|
| mt13eur050la | Ud | Remate inferior de faldón, con aislamiento térmico incorporado, de 330 mm de ancho de ala y 1140 mm de longitud, color arcilla, para cubierta de fibrocemento sin amianto, con accesorios de fijación. (material) | 0.962 | 86170.00 | 82895.54 |
| mo051 | h | Oficial montador de tinglados y galpones. (mano de obra) | 0.232 | 40066.72 | 9295.48 |
| mo098 | h | Medio oficial montador de tinglados y galpones. (mano de obra) | 0.081 | 24808.95 | 2009.52 |
| % | % | Herramientas | 2 % | 94200.54 | 1884.01 |
|  |  | Costes directos |  |  | 96084.55 |
