# Placa de fibrocemento sin amianto con adaptador para claraboya

- Propiedad del archivo: CYPE INGENIEROS, S.A.
- Formato: FIEBDC-3/2002
- Ámbito geográfico: Paraguay
- Divisa: PYG
- Costes indirectos: 3.00 %
- Gastos generales: 13.00 %
- Beneficio industrial: 6.00 %
- IVA: 10.00 %

## Q Cubiertas

### QU Componentes de cubiertas inclinadas

#### QUC De fibrocemento sin amianto

**QUC012** Ud Placa de fibrocemento sin amianto con adaptador para claraboya, color arcilla, con herrajes, colocada sobre las placas, con un superposición mínimo de 10 cm, para cubierta inclinada, con una pendiente mayor del 10%. Incluso accesorios de fijación a las placas.
Placa de fibrocemento sin amianto con adaptador para claraboya, color arcilla, con herrajes, colocada sobre las placas, con un superposición mínimo de 10 cm, para cubierta inclinada, con una pendiente mayor del 10%. Incluso accesorios de fijación a las placas.
Incluye: Replanteo y colocación de las piezas especiales sobre las placas de cubierta. Fijación de las piezas a las placas.
Criterio de medición de proyecto: Número de unidades previstas, según documentación gráfica de Proyecto.
Criterio de medición de obra: Se medirá el número de unidades realmente ejecutadas según especificaciones de Proyecto.

| Código | Ud | Descripción | Rendimiento | Precio | Importe |
|---|---|---|---|---|---|
| mt13eur070T | Ud | Placa de fibrocemento sin amianto con adaptador para claraboya color arcilla, con herrajes. (material) | 1.000 | 721519.00 | 721519.00 |
| mo051 | h | Oficial montador de tinglados y galpones. (mano de obra) | 0.290 | 40066.72 | 11619.35 |
| mo098 | h | Medio oficial montador de tinglados y galpones. (mano de obra) | 0.174 | 24808.95 | 4316.76 |
| % | % | Herramientas | 2 % | 737455.11 | 14749.10 |
|  |  | Costes directos |  |  | 752204.21 |
