# Aplacado con placa de gres porcelánico de gran formato STON-KER de "BUTECH", "PORCELANOSA GRUPO", serie Block, acabado Carpatia Beige, de 8,1x66x1 cm, colocada mediante el sistema FP de "BUTECH"

- Propiedad del archivo: CYPE INGENIEROS, S.A.
- Formato: FIEBDC-3/2002
- Ámbito geográfico: Paraguay
- Divisa: PYG
- Costes indirectos: 3.00 %
- Gastos generales: 13.00 %
- Beneficio industrial: 6.00 %
- IVA: 10.00 %

## R Revestimientos y trasdosados

### RC Chapados y aplacados

#### RCG De baldosas y plaquetas cerámicas

**RCG030** m² Aplacado con placa de gres porcelánico de gran formato STON-KER de "BUTECH", "PORCELANOSA GRUPO", serie Block, acabado Carpatia Beige, de 8,1x66x1 cm, colocada mediante el sistema FP de "BUTECH".
Aplacado con placa de gres porcelánico de gran formato STON-KER de "BUTECH", "PORCELANOSA GRUPO", serie Block, acabado Carpatia Beige, de 8,1x66x1 cm, colocadas mediante el sistema FP de "BUTECH", con juntas de 5 mm de ancho, sobre soporte revoque con mortero de cemento, confeccionado en obra, dosaje 1:6 aditivado con Unicem, recibidas con adhesivo cementoso mejorado, C2 TE, con deslizamiento reducido y tiempo abierto ampliado, Fr-one Gris "BUTECH" aditivado con Unilax, y rejuntadas con mortero de juntas cementoso Colorstuk Rapid, "BUTECH", tipo CG2. Incluso grapa vista y formación de juntas de dilatación de 8 mm selladas con sellante monocomponente con base de poliuretano P-404 blanco de "BUTECH".
Incluye: Replanteo de los ejes verticales y horizontales de las juntas. Preparación de los elementos de sujeción. Regularización y aplomado del revestimiento cerámico. Sujeción definitiva del revestimiento. Formación de juntas de movimiento. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt12pcb020ael1 | m² | Placa de gres porcelánico de gran formato STON-KER de "BUTECH", "PORCELANOSA GRUPO", serie Block, acabado Carpatia Beige, de 8,1x66x1 cm. (material) | 1.000 | 450920.00 | 450920.00 |
| mt08aaa010a | m³ | Agua. (material) | 0.006 | 8212.00 | 49.27 |
| mt01arg005a | t | Arena de cantera, para mortero preparado en obra. (material) | 0.033 | 94349.00 | 3113.52 |
| mt08cem000p | kg | Cemento gris en bolsas. (material) | 5.000 | 1051.00 | 5255.00 |
| mt09mcb030c | kg | Aditivo de resina sintética en dispersión acuosa Unicem, "BUTECH", para mejorar las prestaciones mecánicas de revoques decorativos de morteros de cemento o como puente de unión entre capas de mortero. (material) | 0.680 | 15867.00 | 10789.56 |
| mt09mcb010g | kg | Adhesivo cementoso mejorado, C2 TE, con deslizamiento reducido y tiempo abierto ampliado, Fr-one Gris "BUTECH", para fachadas cerámicas, compuesto por cementos de alta resistencia, agregados seleccionados y alto contenido en resinas sintéticas. (material) | 5.000 | 2517.00 | 12585.00 |
| mt09mcb030b | kg | Aditivo de resina sintética en dispersión acuosa Unilax, "BUTECH", para mezclar con adhesivo cementoso. (material) | 1.500 | 10832.00 | 16248.00 |
| mt12pcb110c | Ud | Anclaje tipo grapa vista metálica para el sistema Fachadas Pegadas de "BUTECH". (material) | 2.000 | 11639.00 | 23278.00 |
| mt09mcb020da | kg | Mortero de juntas cementoso de fraguado y endurecimiento rápido Colorstuk rapid "BUTECH", tipo CG2, color Manhattan, para juntas de 2 a 15 mm, compuesto por conglomerantes hidráulicos específicos, agregados seleccionados y aditivos especiales, apto para todo tipo de baldosas cerámicas y piedras naturales. (material) | 0.350 | 9888.00 | 3460.80 |
| mt15sjb010a | Ud | Cartucho con 310 ml de sellante monocomponente a base de poliuretano P-404 de "BUTECH", color blanco, para juntas de dilatación en revestimientos cerámicos. (material) | 0.206 | 49907.00 | 10280.84 |
| mq06hor010 | h | Hormigonera. (maquinaria) | 0.014 | 7895.35 | 110.53 |
| op00sie030 |  | Sierra de disco de diamante, para mesa de trabajo, de corte húmedo. | 1.000 | 0.00 | 0.00 |
| mo014 | h | Oficial colocador de revestimientos cerámicos para exteriores. (mano de obra) | 1.164 | 40066.72 | 46637.66 |
| mo081 | h | Medio oficial colocador de revestimientos cerámicos para exteriores. (mano de obra) | 1.350 | 24808.95 | 33492.08 |
| % | % | Herramientas | 2 % | 616220.26 | 12324.41 |
|  |  | Costes directos |  |  | 628544.67 |
