# Pintura al temple color blanco, acabado picado, aplicada mediante rodillo de picar sobre paramentos horizontales y verticales interiores de mortero, yeso o ladrillo

- Propiedad del archivo: CYPE INGENIEROS, S.A.
- Formato: FIEBDC-3/2002
- Ámbito geográfico: Paraguay
- Costes indirectos: 3.00 %
- Gastos generales: 13.00 %
- Beneficio industrial: 6.00 %
- IVA: 10.00 %

## R Revestimientos y trasdosados

### RI Pinturas en paramentos interiores

#### RIT Al temple

**RIT010** m² Pintura al temple color blanco, acabado picado, aplicada mediante rodillo de picar sobre paramentos horizontales y verticales interiores de mortero, yeso o ladrillo.
Formación de capa de pintura al temple color blanco, acabado picado, sobre paramentos horizontales y verticales interiores de mortero, yeso o ladrillo, mediante aplicación una mano de imprimación selladora, dada a brocha o rodillo, hasta la impregnación de los poros de la superficie soporte y una mano de acabado de pintura al temple mediante rodillo de picar. Incluso parte proporcional de limpieza y lijado de pequeñas adherencias e imperfecciones, plasteciendo con espátula o rasqueta las grietas u oquedades.
Incluye: Preparación y limpieza previa del soporte. Aplicación de una mano de imprimación. Aplicación de una mano de acabado.
Criterio de medición de proyecto: Superficie medida según documentación gráfica de Proyecto, con el mismo criterio que el soporte base.
Criterio de medición de obra: Se medirá la superficie realmente ejecutada según especificaciones de Proyecto, con el mismo criterio que el soporte base.

| Código | Ud | Descripción | Rendimiento | Precio | Importe |
|---|---|---|---|---|---|
| mt27tem010 | kg | Plaste. (material) | 0.050 | 2.66 | 0.13 |
| mt27tem020c | kg | Pasta temple de picar blanco. (material) | 0.600 | 0.37 | 0.22 |
| mt27plj005 | l | Imprimación acrílica. (material) | 0.300 | 5.31 | 1.59 |
| op00tal020 |  | Taladro con batidora. | 1.000 | 0.00 | 0.00 |
| mo038 | h | Oficial pintor. (mano de obra) | 0.112 | 4.02 | 0.45 |
| mo076 | h | Medio oficial pintor. (mano de obra) | 0.112 | 2.54 | 0.28 |
| % | % | Herramientas | 2 % | 2.67 | 0.05 |
|  |  | Costes directos |  |  | 2.72 |
