# Imprimación anticorrosiva, para la protección de elementos de acero frente a la corrosión

- Propiedad del archivo: CYPE INGENIEROS, S.A.
- Formato: FIEBDC-3/2002
- Ámbito geográfico: Paraguay
- Divisa: PYG
- Costes indirectos: 3.00 %
- Gastos generales: 13.00 %
- Beneficio industrial: 6.00 %
- IVA: 10.00 %

## R Revestimientos y trasdosados

### RL Tratamientos superficiales de protección

#### RLC Anticorrosión

**RLC010** m² Imprimación anticorrosiva, para la protección de elementos de acero frente a la corrosión.
Aplicación manual de dos manos de imprimación anticorrosiva, bicomponente, hasta alcanzar un espesor total de 100 µm, para la protección de elementos de acero frente a la corrosión.
Incluye: Limpieza del soporte. Aplicación del producto.
Criterio de medición de proyecto: Superficie medida según documentación gráfica de Proyecto, con el mismo criterio que el soporte base.
Criterio de medición de obra: Se medirá la superficie realmente ejecutada según especificaciones de Proyecto, con el mismo criterio que el soporte base.

| Código | Ud | Descripción | Rendimiento | Precio | Importe |
|---|---|---|---|---|---|
| mt27tsd030a | kg | Imprimación anticorrosiva, bicomponente, a base de resina epoxi, inhibidores de corrosión y agua. (material) | 0.500 | 106642.00 | 53321.00 |
| mo038 | h | Oficial pintor. (mano de obra) | 0.572 | 66739.25 | 38174.85 |
| mo076 | h | Medio oficial pintor. (mano de obra) | 0.343 | 42789.48 | 14676.79 |
| % | % | Herramientas | 2 % | 106172.64 | 2123.45 |
|  |  | Costes directos |  |  | 108296.09 |
