# Sistema "BUTECH" de solado de baldosas cerámicas

- Propiedad del archivo: CYPE INGENIEROS, S.A.
- Formato: FIEBDC-3/2002
- Ámbito geográfico: Paraguay
- Divisa: PYG
- Costes indirectos: 3.00 %
- Gastos generales: 13.00 %
- Beneficio industrial: 6.00 %
- IVA: 10.00 %

## R Revestimientos y trasdosados

### RS Pisos

#### RSG De baldosas cerámicas

**RSG015** m² Sistema "BUTECH" de solado de baldosas cerámicas.
Suministro y ejecución de piso mediante el método de colocación en capa fina, de baldosas cerámicas de gres esmaltado, de 25x25 cm, 8 €/m², capacidad de absorción de agua 3%<=E<6%, con resistencia al deslizamiento muy baja; extendidas según el sistema AIN de "BUTECH", sobre capa de ligante hidráulico de endurecimiento rápido Fast-cem, "BUTECH", de 3 cm de espesor, realizada sobre lámina fonoaislante multicapa Fonopac "BUTECH" de 2,5 mm de espesor, constituida por una lámina de caucho sintético EPDM de 1 kg/m² adherida a una lámina de polietileno reticulado de alta densidad de 2 mm de espesor, colocado de forma que se garantice el aislamiento acústico, recibidas con adhesivo cementoso mejorado, C2 TE, con deslizamiento reducido y tiempo abierto ampliado, Flexitec Gris n "BUTECH", y rejuntadas con mortero de juntas cementoso Colorstuk 0-4 "BUTECH", tipo CG 2, color Manhattan, para juntas de hasta 4 mm. Incluso limpieza, comprobación de la superficie soporte, replanteos, cortes, sellado de juntas del aislamiento con cinta autoadhesiva, formación de juntas perimetrales continuas, de ancho no menor de 5 mm, en los límites con paredes, pilares exentos y elevaciones de nivel y, en su caso, juntas de construcción y juntas estructurales existentes en el soporte, eliminación del material sobrante del rejuntado y limpieza final del piso.
Incluye: Limpieza y comprobación de la superficie soporte. Replanteo de los niveles de acabado. Colocación del aislamiento. Aplicación de la capa de nivelación. Replanteo de la disposición de las piezas y juntas de movimiento. Aplicación del adhesivo. Colocación de las baldosas a punta de cuchara. Formación de juntas de construcción, perimetrales y estructurales. Rejuntado. Eliminación y limpieza del material sobrante. Limpieza final del piso.
Criterio de medición de proyecto: Superficie útil, medida según documentación gráfica de Proyecto. No se ha incrementado la medición por roturas y recortes, ya que en la descomposición se ha considerado un 5% más de piezas.
Criterio de medición de obra: Se medirá la superficie realmente ejecutada según especificaciones de Proyecto.

| Código | Ud | Descripción | Rendimiento | Precio | Importe |
|---|---|---|---|---|---|
| mt16sab010a | m² | Lámina fonoaislante multicapa Fonopac "BUTECH" de 2,5 mm de espesor, constituida por una lámina de caucho sintético EPDM de 1 kg/m² adherida a una lámina de polietileno reticulado de alta densidad de 2 mm de espesor. (material) | 1.050 | 53282.00 | 55946.10 |
| mt16sab020 | m | Cinta autoadhesiva para sellado de solapes en láminas de aislamiento acústico Cintex de "BUTECH". (material) | 2.000 | 4166.00 | 8332.00 |
| mt09mrb010a | kg | Ligante hidráulico de endurecimiento rápido Fast-cem, "BUTECH", utilizado en soleras de 3 a 8 cm de espesor para amasar junto con agregados de granulometría 0-8 mm. (material) | 7.500 | 3183.00 | 23872.50 |
| mt01arp040a | m³ | Arena caliza seleccionada de machaqueo, color, de 0 a 5 mm de diámetro. (material) | 0.032 | 132998.00 | 4255.94 |
| mt09mcb010c | kg | Adhesivo cementoso mejorado, C2 TE, con deslizamiento reducido y tiempo abierto ampliado, Flexitec Gris n "BUTECH", para la colocación en capa fina de piso cerámico, a base de cementos de alta resistencia y aditivos específicos, con propiedades tixotrópicas. (material) | 4.000 | 8129.00 | 32516.00 |
| mt18bde020bf800 | m² | Baldosa cerámica de gres esmaltado, 25x25 cm, 8G/m², capacidad de absorción de agua 3%<=E<6%. (material) | 1.050 | 60644.00 | 63676.20 |
| mt09mcb020a | kg | Mortero de juntas cementoso Colorstuk 0-4 "BUTECH", tipo CG2, color Manhattan, para juntas de hasta 4 mm, a base de cementos de alta resistencia, agregados seleccionados, pigmentos y aditivos específicos, para todo tipo de piezas cerámicas y piedras naturales. (material) | 0.061 | 16160.00 | 985.76 |
| mt09mcb030a | kg | Aditivo de látex Cl-stuk, "BUTECH", para incrementar la resistencia mecánica y la flexibilidad y disminuir la absorción de agua de morteros de rejuntado. (material) | 0.350 | 7884.00 | 2759.40 |
| op00sie030 |  | Sierra de disco de diamante, para mesa de trabajo, de corte húmedo. | 1.000 | 0.00 | 0.00 |
| op00amo010 |  | Amoladora o radial. | 1.000 | 0.00 | 0.00 |
| mo023 | h | Oficial pisero. (mano de obra) | 0.458 | 55343.62 | 25347.38 |
| mo061 | h | Medio oficial pisero. (mano de obra) | 0.229 | 35489.92 | 8127.19 |
| % | % | Herramientas | 2 % | 225818.47 | 4516.37 |
|  |  | Costes directos |  |  | 230334.84 |
