# Perfil para junta de construcción

- Propiedad del archivo: CYPE INGENIEROS, S.A.
- Formato: FIEBDC-3/2002
- Ámbito geográfico: Paraguay
- Divisa: PYG
- Costes indirectos: 3.00 %
- Gastos generales: 13.00 %
- Beneficio industrial: 6.00 %
- IVA: 10.00 %

## R Revestimientos y trasdosados

### RS Pisos

#### RSG Cerámicos

**RSG030** m Perfil para junta de construcción.
Perfil para juntas de construcción en pisos cerámicos, de PVC, de 35 mm de altura y 8 mm de ancho, con junta de absorción de movimientos, color gris.
Incluye: Replanteo de las piezas según su longitud. Corte de las piezas. Fijación de las piezas.
Criterio de medición de proyecto: Longitud medida según documentación gráfica de Proyecto.
Criterio de medición de obra: Se medirá la longitud realmente ejecutada según especificaciones de Proyecto.

| Código | Ud | Descripción | Rendimiento | Precio | Importe |
|---|---|---|---|---|---|
| mt18jrs330p | m | Perfil para juntas de construcción en pisos cerámicos, de PVC, de 35 mm de altura y 8 mm de ancho, con junta de absorción de movimientos, color gris, suministrado en barras de 2,5 m de longitud. (material) | 1.050 | 42138.00 | 44244.90 |
| op00amo010 |  | Amoladora o radial. | 1.000 | 0.00 | 0.00 |
| mo023 | h | Oficial pisero. (mano de obra) | 0.172 | 66739.25 | 11479.15 |
| % | % | Herramientas | 2 % | 55724.05 | 1114.48 |
|  |  | Costes directos |  |  | 56838.53 |
