# Preparación de superficie de solera de hormigón, para la posterior aplicación de un revestimiento, mediante granallado mecánico, obteniendo una rugosidad de aproximadamente 2 mm

- Propiedad del archivo: CYPE INGENIEROS, S.A.
- Formato: FIEBDC-3/2002
- Ámbito geográfico: Paraguay
- Divisa: PYG
- Costes indirectos: 3.00 %
- Gastos generales: 13.00 %
- Beneficio industrial: 6.00 %
- IVA: 10.00 %

## R Revestimientos y trasdosados

### RS Pisos

#### RSI Sistemas de pisos industriales y decorativos

**RSI006** m² Preparación de superficie de solera de hormigón, para la posterior aplicación de un revestimiento, mediante granallado mecánico, obteniendo una rugosidad de aproximadamente 2 mm.
Preparación de superficie de solera de hormigón, para la posterior aplicación de un revestimiento, mediante granallado mecánico, obteniendo una rugosidad de aproximadamente 2 mm.
Incluye: Granallado mecánico del hormigón. Limpieza de la superficie soporte. Retirada y acopio de los restos generados. Carga de los restos generados sobre camión o contenedor.
Criterio de medición de proyecto: Superficie medida según documentación gráfica de Proyecto.
Criterio de medición de obra: Se medirá la superficie realmente ejecutada según especificaciones de Proyecto, sin deducir la superficie ocupada por los pilares situados dentro de su perímetro.

| Código | Ud | Descripción | Rendimiento | Precio | Importe |
|---|---|---|---|---|---|
| mq06aca020 | h | Equipo de granallado para piso de hormigón, con sistema de aspiración. (maquinaria) | 0.120 | 25612.95 | 3073.55 |
| mq08gel010k | h | Grupo electrógeno insonorizado, trifásico, de 45 kVA de potencia. (maquinaria) | 0.121 | 22579.56 | 2732.13 |
| mo020 | h | Oficial de construcción. (mano de obra) | 0.139 | 38913.71 | 5409.01 |
| mo112 | h | Ayudante especializado de construcción. (mano de obra) | 0.139 | 24230.00 | 3367.97 |
| mo113 | h | Ayudante de construcción. (mano de obra) | 0.070 | 23803.13 | 1666.22 |
| % | % | Herramientas | 2 % | 16248.88 | 324.98 |
|  |  | Costes directos |  |  | 16573.86 |
