# Parquet mosaico taraceado de tablillas de madera de jatoba de 120x24x8 mm, colocado con adhesivo a rompejuntas

- Propiedad del archivo: CYPE INGENIEROS, S.A.
- Formato: FIEBDC-3/2002
- Ámbito geográfico: Paraguay
- Divisa: PYG
- Costes indirectos: 3.00 %
- Gastos generales: 13.00 %
- Beneficio industrial: 6.00 %
- IVA: 10.00 %

## R Revestimientos y trasdosados

### RS Pisos

#### RSM De madera

**RSM030** m² Parquet mosaico taraceado de tablillas de madera de jatoba de 120x24x8 mm, colocado con adhesivo a rompejuntas.
Parquet mosaico taraceado, formado por tablillas de madera de jatoba, de 120x24x8 mm, adosadas unas a otras pero no unidas entre sí, colocadas con adhesivo a base de poliuretano a rompejuntas. Incluso acuchillado, lijado, plastecido, aplicación de fondos y barnizado final con tres manos de barniz de poliuretano de dos componentes P-6/8.
Incluye: Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt18mva040 | kg | Adhesivo de reacción de poliuretano, para pegado de madera. (material) | 1.100 | 27884.00 | 30672.40 |
| mt18mpm010e | m² | Tablilla de taraceado, madera maciza de jatoba, 120x24x8 mm. (material) | 1.020 | 98976.00 | 100955.52 |
| mt27tmp010 | l | Barniz de poliuretano de dos componentes P-6/8. (material) | 0.900 | 82815.00 | 74533.50 |
| mq08war160 | h | Lijadora de aplicación en pisos de madera, equipada con rodillos para lija y sistema de aspiración. (maquinaria) | 0.151 | 19966.59 | 3014.96 |
| op00cla010 |  | Clavadora neumática. | 1.000 | 0.00 | 0.00 |
| op00cep010 |  | Garlopa. | 1.000 | 0.00 | 0.00 |
| op00tro010 |  | Tronzador. | 1.000 | 0.00 | 0.00 |
| mo025 | h | Oficial instalador de pisos de madera. (mano de obra) | 0.989 | 38913.71 | 38485.66 |
| mo063 | h | Medio oficial instalador de pisos de madera. (mano de obra) | 0.407 | 24808.95 | 10097.24 |
| % | % | Herramientas | 2 % | 257759.28 | 5155.19 |
|  |  | Costes directos |  |  | 262914.47 |
