# Piso de alfombra de fibra natural 80% lana y 20% poliamida, pelo cortado, suministrada en rollos de 4x20 m, colocada con adhesivo de contacto

- Propiedad del archivo: CYPE INGENIEROS, S.A.
- Formato: FIEBDC-3/2002
- Ámbito geográfico: Paraguay
- Divisa: PYG
- Costes indirectos: 3.00 %
- Gastos generales: 13.00 %
- Beneficio industrial: 6.00 %
- IVA: 10.00 %

## R Revestimientos y trasdosados

### RS Pisos

#### RST Textiles (alfombra)

**RST010** m² Piso de alfombra de fibra natural 80% lana y 20% poliamida, pelo cortado, suministrada en rollos de 4x20 m, colocada con adhesivo de contacto.
Piso de alfombra de fibra natural 80% lana y 20% poliamida, pelo cortado, fabricada por proceso tufting, suministrada en rollos de 4x20 m, colocada con adhesivo de contacto. Incluso parte proporcional de adhesivo de contacto, formación de juntas del piso textil, eliminación y limpieza del material sobrante y limpieza final del piso.
Incluye: Replanteo. Aplicación de la capa de adhesivo de contacto. Recorte del piso. Aplicación del adhesivo de contacto sobre el piso. Colocación del piso. Eliminación y limpieza del material sobrante. Limpieza final del piso.
Criterio de medición de proyecto: Superficie útil, medida según documentación gráfica de Proyecto.
Criterio de medición de obra: Se medirá la superficie realmente ejecutada según especificaciones de Proyecto.

| Código | Ud | Descripción | Rendimiento | Precio | Importe |
|---|---|---|---|---|---|
| mt18dww010 | kg | Adhesivo de contacto a base de resina acrílica en dispersión acuosa, para piso de goma, caucho, linóleo, PVC, alfombra y textil. (material) | 0.250 | 38686.00 | 9671.50 |
| mt18dte010v | m² | Alfombra de fibra natural 80% lana y 20% poliamida, pelo cortado, fabricada por proceso tufting, suministrada en rollos de 4x20 m. (material) | 1.050 | 307396.00 | 322765.80 |
| mo027 | h | Oficial instalador de alfombras y revestimientos flexibles. (mano de obra) | 0.116 | 38913.71 | 4513.99 |
| mo065 | h | Medio oficial instalador de alfombras y revestimientos flexibles. (mano de obra) | 0.116 | 24808.95 | 2877.84 |
| % | % | Herramientas | 2 % | 339829.13 | 6796.58 |
|  |  | Costes directos |  |  | 346625.71 |
