# Cielorraso continuo de placas de yeso

- Propiedad del archivo: CYPE INGENIEROS, S.A.
- Formato: FIEBDC-3/2002
- Ámbito geográfico: Paraguay
- Divisa: PYG
- Costes indirectos: 3.00 %
- Gastos generales: 13.00 %
- Beneficio industrial: 6.00 %
- IVA: 10.00 %

## R Revestimientos y trasdosados

### RT Cielorrasos en interiores

#### RTA Continuos, de placas de yeso

**RTA010** m² Cielorraso continuo de placas de yeso.
Cielorraso continuo suspendido, situado a una altura menor de 4 m, constituido por placas de yeso con nervaduras, de 100x60 cm, con canto recto y acabado liso, suspendidas de la losa mediante estopadas colgantes de pasta de yeso y fibras vegetales, repartidas uniformemente (3 fijaciones/m²) y separadas de los paramentos verticales un mínimo de 5 mm. Incluso pasta de yeso para el pegado de los bordes de las placas y rejuntado de la cara vista y revoque fino final.
Incluye: Trazado en los muros del nivel del cielorraso. Colocación y fijación de las estopadas. Corte de las placas. Colocación de las placas. Resolución de encuentros y puntos singulares. Realización de orificios para el paso de los tubos de la instalación eléctrica. Revoque fino de las placas con pasta de yeso. Paso de la canalización de protección del cableado eléctrico.
Criterio de medición de proyecto: Superficie medida entre paramentos, según documentación gráfica de Proyecto, sin descontar huecos para instalaciones.
Criterio de medición de obra: Se medirá la superficie realmente ejecutada según especificaciones de Proyecto, sin descontar huecos para instalaciones.

| Código | Ud | Descripción | Rendimiento | Precio | Importe |
|---|---|---|---|---|---|
| mt12fpe010b | m² | Placa de yeso con nervaduras, de 100x60 cm y de 8 mm de espesor (20 mm de espesor total, incluyendo las nervaduras), con canto recto y acabado liso, sin revestir, para cielorrasos. (material) | 1.050 | 32552.00 | 34179.60 |
| mt12fac010 | kg | Fibras vegetales en rollos. (material) | 0.220 | 14130.00 | 3108.60 |
| mt09pes010 | m³ | Pasta de yeso. (material) | 0.006 | 893701.00 | 5362.21 |
| op00fre010 |  | Fresadora. | 1.000 | 0.00 | 0.00 |
| mo035 | h | Oficial escayolista. (mano de obra) | 0.242 | 71617.94 | 17331.54 |
| mo117 | h | Medio oficial escayolista. (mano de obra) | 0.242 | 44181.01 | 10691.80 |
| % | % | Herramientas | 2 % | 70673.75 | 1413.48 |
|  |  | Costes directos |  |  | 72087.23 |
