# Tabica para cielorraso continuo de placas de yeso

- Propiedad del archivo: CYPE INGENIEROS, S.A.
- Formato: FIEBDC-3/2002
- Ámbito geográfico: Paraguay
- Divisa: PYG
- Costes indirectos: 3.00 %
- Gastos generales: 13.00 %
- Beneficio industrial: 6.00 %
- IVA: 10.00 %

## R Revestimientos y trasdosados

### RT Cielorrasos en interiores

#### RTA Continuos, de placas de yeso

**RTA020** m Tabica para cielorraso continuo de placas de yeso.
Formación de tabica vertical en cambio de nivel de cielorraso continuo, mediante placas de yeso con nervaduras y acabado liso recibidas con pasta de yeso, para cerrar un espacio de 20 cm de altura.
Incluye: Replanteo y trazado en los paramentos de la situación de la tabica. Presentación y corte de las piezas. Humectación de la base de fijación. Extendido de la pasta de agarre. Colocación y rejuntado de las piezas. Repasos de encuentros entre piezas, esquinas y rincones.
Criterio de medición de proyecto: Longitud medida según documentación gráfica de Proyecto.
Criterio de medición de obra: Se medirá la longitud realmente ejecutada según especificaciones de Proyecto.

| Código | Ud | Descripción | Rendimiento | Precio | Importe |
|---|---|---|---|---|---|
| mt09pes010 | m³ | Pasta de yeso. (material) | 0.004 | 888219.00 | 3552.88 |
| mt12fpe010b | m² | Placa de yeso con nervaduras, de 100x60 cm y de 8 mm de espesor (20 mm de espesor total, incluyendo las nervaduras), con canto recto y acabado liso, sin revestir, para cielorrasos. (material) | 0.220 | 32014.00 | 7043.08 |
| mo035 | h | Oficial escayolista. (mano de obra) | 0.401 | 66739.25 | 26762.44 |
| mo117 | h | Medio oficial escayolista. (mano de obra) | 0.401 | 41172.67 | 16510.24 |
| % | % | Herramientas | 2 % | 53868.64 | 1077.37 |
|  |  | Costes directos |  |  | 54946.01 |
