# Cielorraso continuo de placas de yeso laminado

- Propiedad del archivo: CYPE INGENIEROS, S.A.
- Formato: FIEBDC-3/2002
- Ámbito geográfico: Paraguay
- Divisa: PYG
- Costes indirectos: 3.00 %
- Gastos generales: 13.00 %
- Beneficio industrial: 6.00 %
- IVA: 10.00 %

## R Revestimientos y trasdosados

### RT Cielorrasos en interiores

#### RTC Continuos, de placas de yeso laminado

**RTC015** m² Cielorraso continuo de placas de yeso laminado.
Cielorraso continuo suspendido, liso, 12,5+27+27, situado a una altura menor de 4 m, con nivel de calidad del acabado estándar (Q2), constituido por: ESTRUCTURA: estructura metálica de acero galvanizado de fajas fajas fajas maestras primarias 60/27 mm con una modulación de 1000 mm y suspendidas de la superficie soporte de hormigón con cuelgues combinados cada 900 mm, y fajas fajas fajas maestras secundarias fijadas perpendicularmente a las fajas fajas fajas maestras primarias con conectores tipo caballete con una modulación de 500 mm; PLACAS: una capa de placas de yeso laminado A / - 1200 / longitud / 12,5 / con los bordes longitudinales afinados. Incluso banda autoadhesiva desolidarizante, fijaciones para el anclaje de los perfiles, tornillería para la fijación de las placas, pasta de juntas, cinta microperforada de papel y accesorios de montaje.
Incluye: Replanteo de los ejes de la estructura metálica. Colocación de la banda acústica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12psg160a | m | Perfil en U, de acero galvanizado, de 30 mm. (material) | 0.400 | 9036.00 | 3614.40 |
| mt12psg220 | Ud | Fijación compuesta por tarugo y tornillo 5x27. (material) | 2.000 | 673.00 | 1346.00 |
| mt12psg210a | Ud | Cuelgue para cielorrasos suspendidos. (material) | 1.200 | 3406.00 | 4087.20 |
| mt12psg210b | Ud | Seguro para la fijación del cuelgue, en cielorrasos suspendidos. (material) | 1.200 | 448.00 | 537.60 |
| mt12psg210c | Ud | Conexión superior para fijar la varilla al cuelgue, en cielorrasos suspendidos. (material) | 1.200 | 5985.00 | 7182.00 |
| mt12psg190 | Ud | Varilla de cuelgue. (material) | 1.200 | 4006.00 | 4807.20 |
| mt12psg050c | m | Faja faja maestra 60/27 de chapa de acero galvanizado, de 60 mm de ancho. (material) | 3.200 | 8765.00 | 28048.00 |
| mt12pek020la | Ud | Conector, para faja faja maestra 60/27. (material) | 0.600 | 2047.00 | 1228.20 |
| mt12pek020da | Ud | Conector tipo caballete, para faja faja maestra 60/27. (material) | 2.300 | 2454.00 | 5644.20 |
| mt12psg010a | m² | Placa de yeso laminado A / - 1200 / longitud / 12,5 / con los bordes longitudinales afinados. (material) | 1.050 | 44165.00 | 46373.25 |
| mt12psg081c | Ud | Tornillo autoperforante 3,5x25 mm. (material) | 17.000 | 88.00 | 1496.00 |
| mt12psg041b | m | Banda autoadhesiva desolidarizante de espuma de poliuretano de celdas cerradas, de 3,2 mm de espesor y 50 mm de ancho, resistencia térmica 0,10 m²K/W, conductividad térmica 0,032 W/(mK). (material) | 0.400 | 2550.00 | 1020.00 |
| mt12psg030a | kg | Pasta de juntas. (material) | 0.300 | 10381.00 | 3114.30 |
| mt12psg040a | m | Cinta microperforada de papel. (material) | 1.200 | 435.00 | 522.00 |
| op00fre010 |  | Fresadora. | 1.000 | 0.00 | 0.00 |
| op00ato010 |  | Atornillador. | 1.000 | 0.00 | 0.00 |
| mo015 | h | Oficial colocador de cielosrrasos. (mano de obra) | 0.324 | 73602.09 | 23847.08 |
| mo082 | h | Medio oficial colocador de cielosrrasos. (mano de obra) | 0.324 | 45914.45 | 14876.28 |
| % | % | Herramientas | 2 % | 147743.71 | 2954.87 |
|  |  | Costes directos |  |  | 150698.58 |
