# Cielorraso continuo de placas de cemento. Sistema "KNAUF"

- Propiedad del archivo: CYPE INGENIEROS, S.A.
- Formato: FIEBDC-3/2002
- Ámbito geográfico: Paraguay
- Divisa: PYG
- Costes indirectos: 3.00 %
- Gastos generales: 13.00 %
- Beneficio industrial: 6.00 %
- IVA: 10.00 %

## R Revestimientos y trasdosados

### RT Cielorrasos en interiores

#### RTE Continuos, de placas de cemento

**RTE016** m² Cielorraso continuo de placas de cemento. Sistema "KNAUF".
Cielorraso continuo suspendido, liso, situado a una altura menor de 4 m, acabado con pasta Aquapanel Q4 Finish. Sistema D282a.es "KNAUF" (12,5+27+27), constituido por: ESTRUCTURA: estructura metálica de acero galvanizado de fajas fajas fajas maestras primarias 60/27 mm con una modulación de 1000 mm y suspendidas de la losa o elemento soporte de hormigón con cuelgues Nonius cada 750 mm, y fajas fajas fajas maestras secundarias fijadas perpendicularmente a las primarias con conectores tipo caballete y con una modulación de 400 mm; PLACAS: una capa de placas de cemento Portland Aquapanel Indoor "KNAUF" de 12,5x1200x2400 mm, revestidas con una capa de fibra de vidrio embebida en ambas caras. Incluso fijaciones para el anclaje de los perfiles, tornillería para la fijación de las placas, perfiles U 30/30 "KNAUF", mortero de juntas Aquapanel Indoor "KNAUF", cinta de juntas Aquapanel "KNAUF", imprimación incolora al siloxano GRC "KNAUF", pasta Aquapanel Q4 Finish "KNAUF", para plastecido superficial de placas, y accesorios de montaje.
Incluye: Replanteo de los ejes de la estructura metálica. Colocación de la banda acústica. Nivelación y fijación de los perfiles perimetrales. Señalización de los puntos de anclaje a la losa o elemento soporte. Nivelación y suspensión de los perfiles primarios y secundarios de la estructura. Corte de las placas. Fijación de las placas. Resolución de encuentros y puntos singulares. Tratamiento de juntas. Aplicación de la capa de imprimación. Aplicación de la capa de acabado.
Criterio de medición de proyecto: Superficie medida entre paramentos, según documentación gráfica de Proyecto, sin descontar huecos para instalaciones.
Criterio de medición de obra: Se medirá la superficie realmente ejecutada según especificaciones de Proyecto, sin deducir los huecos de superficie menor de 1 m².

| Código | Ud | Descripción | Rendimiento | Precio | Importe |
|---|---|---|---|---|---|
| mt12pfk012a | m | Perfil U 30/30 de chapa de acero galvanizado, "KNAUF", espesor 0,55 mm. (material) | 0.400 | 12147.00 | 4858.80 |
| mt12pck020b | m | Banda acústica de dilatación, autoadhesiva, de espuma de poliuretano de celdas cerradas "KNAUF", de 3,2 mm de espesor y 50 mm de ancho, resistencia térmica 0,10 m²K/W, conductividad térmica 0,032 W/(mK). (material) | 0.400 | 2534.00 | 1013.60 |
| mt12psg220 | Ud | Fijación compuesta por tarugo y tornillo 5x27. (material) | 2.300 | 662.00 | 1522.60 |
| mt12pek050c | Ud | Parte superior Nonius "KNAUF", 530/630, para cielorrasos suspendidos. (material) | 1.500 | 6103.00 | 9154.50 |
| mt12pek050b | Ud | Seguro Nonius "KNAUF", para cielorrasos suspendidos. (material) | 1.500 | 457.00 | 685.50 |
| mt12pek050a | Ud | Cuelgue Nonius "KNAUF", para cielorrasos suspendidos. (material) | 1.500 | 3963.00 | 5944.50 |
| mt12ptk010ab | Ud | Tornillo LN "KNAUF" 3,5x11. (material) | 1.500 | 117.00 | 175.50 |
| mt12pfk011a | m | Faja faja maestra 60/27 "KNAUF", de chapa de acero galvanizado. (material) | 3.200 | 17603.00 | 56329.60 |
| mt12pek020za | Ud | Conector, para faja faja maestra 60/27, "KNAUF". (material) | 0.800 | 2025.00 | 1620.00 |
| mt12pek020ra | Ud | Conector tipo caballete, para faja faja maestra 60/27, "KNAUF". (material) | 2.900 | 2427.00 | 7038.30 |
| mt12pak010r | m² | Placa de cemento Portland Aquapanel Indoor "KNAUF" de 12,5x1200x2400 mm, revestida con una capa de fibra de vidrio embebida en ambas caras. (material) | 1.050 | 188483.00 | 197907.15 |
| mt12ptk010ch | Ud | Tornillo autoperforante TN "KNAUF" 4,2x70. (material) | 22.000 | 371.00 | 8162.00 |
| mt12pak060i | kg | Mortero de juntas Aquapanel Indoor "KNAUF", color gris. (material) | 0.600 | 25097.00 | 15058.20 |
| mt12pak050d | m | Cinta de juntas Aquapanel "KNAUF". (material) | 2.100 | 3825.00 | 8032.50 |
| mt12pak085d | l | Imprimación incolora al siloxano GRC "KNAUF". (material) | 0.200 | 34732.00 | 6946.40 |
| mt12pak095d | kg | Pasta Aquapanel Q4 Finish "KNAUF", acabado liso, color blanco, para tratamiento de juntas y plastecido superficial de placas. (material) | 1.700 | 27681.00 | 47057.70 |
| op00fre010 |  | Fresadora. | 1.000 | 0.00 | 0.00 |
| op00ato010 |  | Atornillador. | 1.000 | 0.00 | 0.00 |
| mo015 | h | Oficial colocador de cielosrrasos. (mano de obra) | 0.318 | 68578.53 | 21807.97 |
| mo082 | h | Medio oficial colocador de cielosrrasos. (mano de obra) | 0.318 | 42789.48 | 13607.05 |
| % | % | Herramientas | 2 % | 406921.87 | 8138.44 |
|  |  | Costes directos |  |  | 415060.31 |
