# Escocia decorada de yeso, para solución perimetral de techo

- Propiedad del archivo: CYPE INGENIEROS, S.A.
- Formato: FIEBDC-3/2002
- Ámbito geográfico: Paraguay
- Divisa: PYG
- Costes indirectos: 3.00 %
- Gastos generales: 13.00 %
- Beneficio industrial: 6.00 %
- IVA: 10.00 %

## R Revestimientos y trasdosados

### RT Cielorrasos en interiores

#### RTP Prefabricados de yeso

**RTP030** m Escocia decorada de yeso, para solución perimetral de techo.
Escocia decorada de yeso, de 8x8x125 cm, para solución perimetral de techo, recibida con cola para yeso. Incluso accesorios de fijación.
Incluye: Replanteo y trazado en los paramentos de la situación de la escocia. Presentación y corte de las piezas. Humectación de la base de fijación. Extendido de la cola. Colocación y rejuntado de las piezas. Repasos de encuentros entre piezas, esquinas y rincones.
Criterio de medición de proyecto: Longitud medida según documentación gráfica de Proyecto.
Criterio de medición de obra: Se medirá la longitud realmente ejecutada según especificaciones de Proyecto.

| Código | Ud | Descripción | Rendimiento | Precio | Importe |
|---|---|---|---|---|---|
| mt12rea025aa | m | Escocia decorada de yeso, de 8x8x125 cm. (material) | 1.050 | 60320.00 | 63336.00 |
| mt09eyc030 | kg | Cola para yeso. (material) | 0.350 | 1791.00 | 626.85 |
| mo035 | h | Oficial escayolista. (mano de obra) | 0.206 | 66739.25 | 13748.29 |
| % | % | Herramientas | 2 % | 77711.14 | 1554.22 |
|  |  | Costes directos |  |  | 79265.36 |
